# Straßenendausbau-Entwässerung
Angebotsaufforderung (GAEB 90, DA83)
Vergabenummer: 21228
Währung: EUR
Auftraggeber: Covivio Immobilien GmbH, Essener Str. 66

## Zusätzlicher Text
Allgemeines zum Leistungsverzeichnis

Hinweise zur Bauausführung

Die Baumaßnahme ist in Abstimmung mit der Bauleitung, dem Auftraggeber
und der Stadt Dinslaken durchzuführen. Die Baustelle muss jederzeit
sicher eingezäunt und gemäß den Vorgaben  gesichert und beschildert
sein.

Die Erschließungsmaßnahme liegt in Dinslaken. Die Maßnahme befindet sich
auf einem privaten Grundstück der Covivio Immobilien GmbH. Die
Planstraßen sowie die herzustellenden Kanäle bleiben nach dem Ausbau
privat.
Beim Bau ist durch den AN zu gewährleisten, dass der Ausbau nach den
geltenen technischen Standards und Richtlinien durchgeführt wird und
eine spätere Abnahme sichergestellt ist.

Das Bebausgebiet 326 untergliedert sich in zwei Teilbereiche: "Am
Stadtbad" und "Baßfeldshof". Im Rahmen dieser Ausschreibung wird der
Bereich "Am Stadtbad" ausgeschrieben.
Im Bereich Am Stadtbad werden drei Mehrparteienwohnhäuser errichtet. Die
Baumaßnahmen untergliedern sich zeitlich in zwei Ausbaustufen
(Ausbaustufe 1 und 2), wobei in der Ausbaustufe 2 der Endausbau
durchgeführt wird. Ein zweimaliges Anrücken muss seitens des AN
einkalkuliert werden.

Das komplette LV einschl. Vorbemerkungen hat auf der Baustelle
vorzuliegen.

Vor Baubeginn hat der Auftragnehmer schriftlich die Personen zu
benennen, die für die Baumaßnahme unterschriftsberechtigt sind.

Art und Umfang der Leistungen

Die Leistungen umfassen die Arbeiten und Lieferungen für die Erstellung
der Kanalisation, der Rigolen, der Mulden-Rigolen und der Straßen im
Erschließungsgebiet Am Stadtbad in Dinslaken. Es ist geplant, dass der
Ausbau der Erschließung in 2 Abschnitten erfolgt. Der Kanalbau, die
Riogolen und Mulden-Rigolen sowie die Baustraßen werden im 1. BA
erstellt.
Der 2. BA bezieht sich auf den Endausbau der privaten Straßen  im
Baugebiet. Die Arbeiten können erst beginnen, wenn die Hochbauarbeiten
abgeschlossen (bzw. weitgehend abgeschlossen) sind, denn ansonsten wären
starke Beschädigungen an den Oberflächen zu erwarten.
Der genaue Umfang der durchzuführenden Erschließungsarbeiten ist aus den
beigefügten Planungsunterlagen sowie den Ausschreibungsunterlagen zu
entnehmen.

## Zusätzlicher Text
1. Allgemeines

Straßenbau:
Der Straßenbau erfolgt in zwei Ausbaustufen. In der ersten Ausbaustufe
wird die Fahrbahn als Baustraße mit einer 6 cm dicken Asphalttragschicht
hergestellt.
Nach (weitgehender) Fertigstellung der Hochbauten erfolgt der Rückbau
der Baustraße (Asphalttragschicht entfernen) sowie die Herstellung der
Fahrbahnoberflächen in Pflasterbauweise.
Neue Bordanlagen werden als Randeinfassung zwischen Fahrbahn und
Grünflächen hergestellt.

Kanalbau:
Die ausgeschriebenen Arbeiten umfassen die Herstellung eines
Trennsystems im Plangebiet. Im Bereich Am Stadtbad wird sämtliches
Niederschlagswasser einer Mulden-Rigole oder Rigole zugeführt. Für die
Regenwasserentwässerung sind Rohre mit dem Durchmesser 200 vorgesehen,
welche das gesamte Regenwasser des Gebietes in die neu herzustellenden
Versickerungsanlagen einleiten. An die Rigolen wird ausschließlich das
Dachwasser der drei Mehrfamilienhäuser angeschlossen. Die weiteren,
befestigten Oberflächen leiten das anfallende Niederschlagswasser in
Mulden-Rigolen ein, sodass das Wasser über die belebte Bodenzone
versickern kann.

Das Schmutzwasser wird über eine neue Rohrleitung DN 200 dem
öffentlichen Schmutzwasserkanal in der Straße Baßfeldshof zugeführt.
Hierzu wird ein neuer Schacht an der Grundstücksgrenze auf eine
bestehende, private Haltung gesetzt. Über die private Bestandsleitung
erfolgt der Anschluss an das öffentliche Netz.

Der Bau der Entwässerungsleitungen erfolgt entgegen der Fließrichtung
damit jederzeit die Vorflut/Entwässerung gesichert ist und das geplante
Kanalgefälle garantiert werden kann. Der AN hat sicherzustellen, dass
die geplanten Gefälle nicht unterschritten werden. Das ist wichtig, da
aufgrund der Topografie nur ein geringes Freispiegelgefälle vorhanden
ist.

Versorger:

Die Lage der neuen Versorgungsleitungen (Wasser, Nahwärmenetz, diverse
Strom- und Telekom bzw. Multimedialeitungen usw.) ist zum gegenwärtigen
Zeitpunkt (März 2025) grob vorabgestimmt. Ein Versorgergraben (1,5 m
breit) ist im Lageplan verzeichnet. Die detaillierte Abstimmung mit den
Versorgern erfolgt fortlaufend. Der AN hat den im Lageplan verzeichneten
Versorgergraben zu erstellen und nach Verlegung der jeweiligen Leitungen
fachgerecht zu verfüllen / teilweise zu verfüllen und verdichten.

Die Einbauteile wie Schieberkappen, Hydranten, Kanalschachtdeckel und
Straßenabläufe sind der neu zu erstellenden (Verkehrs-)Oberfläche
höhentechnisch und fluchtgerecht anzupassen. Die hierfür notwendigen
Aufwendungen sind in die entsprechenden Einheitspreise einzurechnen.

1.1 Lage der Baustelle

Die Baumaßnahme liegt in Dinslaken-Bruch. "Baßfeldshof" erstreckt sich
über die Flurstücke 78, 250, 251, 252, 257  Flur 14 Gemarkung Dinslaken.
Der Bieter hat vor Angebotsabgabe das Baugebiet zu besichtigen. Eine
gemeinsame Besichtigung mit dem AG ist nicht vorgesehen.
Alle beschriebenen Leistungen beinhalten grundsätzlich auch die
Lieferung der Baustoffe und Bauteile einschließlich Abladen und Lagern
auf der Baustelle. Kosten für die Zwischenlagerung von Baustoffen und
Bauteilen sind in die entsprechenden Einheitspreise einzurechnen.
Eventuelle Kosten für die Zwischenlagerung von Baustoffen und Bauteilen
auf öffentlicher Verkehrsfläche außerhalb des Baufeldes, die dann durch
das Straßenverkehrsamt erhoben werden, sind ebenfalls in die
Einheitspreise der entsprechenden Positionen einzurechnen.

1.2 Hauptleistungen

Bereich Am Stadtbad

Straßenbau:
ca. 1.380 m²  Straße gepflastert
ca. 675 m²  Stellplätze gepflaster
ca. 400 m²  Fußwege gepflaster
ca. 100 m²  Eingangsbereich Pflaster
ca. 325 m²  Rasengittersteine

Kanalbau:
ca. 2.650 m²  Baugrubenverbau herstellen
ca. 950 m3  Bodenaushub bis ca. 2,50 m Tiefe
ca.  160 m  PVC-U-Rohr DN 200 liefern und verlegen
ca.  450 m  PVC-U-Rohr DN 150 liefern und verlegen
  6  Stk.  Schächte DN1000 liefern und herstellen
  27  Stk.  Schächte DN 600 liefern und herstellen

Mulden-Rigolenanlage / Rigolen:
ca. 500 m3  Bodenaushub

1.3 Beleuchtungsarbeiten

Wird noch geklärt, voraussichtlich Tiefbau/Erdarbeiten durch AN Setzen
und Anbinden der Masten/Leitungsverlegung durch entsprechende Fachfirma.

1.4 Vergütung

Die Pauschalen, z.B. für die Baustelleneinrichtung, werden bei den
Abschlagszahlungen grundsätzlich anteilig im Verhältnis zu der bis dahin
er
brachten Leistung berechnet.

2. Verkehrssicherung, Absperren und Kennzeichnen der Baustelle

Bei der Durchführung der ausgeschriebenen Arbeiten müssen die
einschlägigen Vorschriften zum Schutz der Bevölkerung und der Umwelt
unbedingt eingehalten werden. Eine sorgfältige Auswahl der
vorgeschriebenen Bauverfahren und Baumaschinen und Geräte ist hierfür
unabdingbar. Alle Aufwendungen, die sich hieraus ergeben, sind mit den
Einheitspreisen des Leistungsverzeichnisses abgegolten. Evtl.
Aufwendungen, die sich aus einer Verletzung geltender Bestimmungen
ergeben, gehen zu Lasten des Auftragnehmers.

Sämtliche dafür notwendigen Aufwendungen nach RSA und StVO, die dafür
notwendigen Provisorien (Kalkstein, Stahlplatten etc. zu den Eingängen,
Einfahrten o.ä.) sowie alle Aufwendungen aus Genehmigungen und Auflagen,
die sich aus einer erforderlichen Sonntag- oder Nachtarbeit ergeben sind
in die Einheitspreise einzurechnen.

Die Kennzeichnung der Baustelle mit den erforderlichen Verkehrs-,
Hinweis- und Umleitungsschildern, Abschrankungen, Schutz- und
Sicherheitseinrichtungen, Vorhalten und Beleuchten der hierfür
benötigten Geräte hat im Einverständnis und mit Genehmigung des
Straßenverkehrsamtes zu erfolgen (sofern erforderlich). Die
Betriebskosten der Beleuchtungseinrichtungen sowie sämtliche Kosten für
die Gestellung, Aufstellung, Umbau, Unterhaltung und Abbau der
erforderlichen Beschilderung, Beleuchtung und Abschrankung sind in die
Pos. "Baustelleneinrichtung" einzurechnen.

Sämtliche Absperrgeräte müssen der StVO und RSA entsprechen und
retroreflektierend ausgerüstet sein. Die Einfriedungen sind während der
Dunkelheit vorschriftsmäßig zu beleuchten. Der AN trägt die volle
Verantwortung für die Beachtung sämtlicher Sicherheitsvorschriften und
haftet für alle Folgen, die durch Nichtbefolgung dieser Vorschriften
entstehen.

Des Weiteren sind die Anwohner ggf. schriftlich per Hauswurfzettel o.ä.
auf unvermeidbare Behinderungen, Änderung der Verkehrsführungssituation,
Dauer etc. hinzuweisen (dies erfogt in Abstimmung mit der Covivio
Immobilien GmbH).

3. Baudurchführung

3.1 Lagerflächen und Arbeitsstreifen

Die Flächen im Baustellenbereich dürfen nur so zur Zwischenlagerung
genutzt werden, dass die unter Punkt Allgemeines und Verkehrssicherung
genannten Bedingungen erfüllt werden können.

Städtische Flächen sind nicht vorgesehen.

Den Anordnungen der Bauüberwachung  ist Folge zu leisten.

Die Anpachtung von nicht städtischen Flächen ist dem Bieter überlassen;
anfallende Kosten werden nicht erstattet. Zur Freistellung des AG von
Forderungen Dritter sind die eventuell angepachteten Flächen in den
ursprünglichen Zustand zu versetzen. Freistellungsbescheinigungen sind
vor der Abnahme beizubringen.

Sämtliche erforderliche Arbeitsstreifen sind vom AN selbst herzurichten
und nach Beendigung der Baumaßnahme ordnungsgemäß wieder in den
ursprünglichen Zustand zu bringen. Die entstehenden Kosten sind in die
Einheitspreise einzurechnen.

3.2 Auftragserteilung

Beim Ausschreibungsverfahren handelt es sich um eine freihändige
Vergabe.

Vom Auftragnehmer wird bei der Auftragserteilung eine Urkalkulation
gefordert, die beim AG hinterlegt wird.

3.3 Baufristen, Bauablauf

Die Koordination und zeitgleich enge Abstimmung der auszuführenden
Gewerke haben durch den AN zu erfolgen.
Eine straßenverkehrsrechtliche Anordnung ist rechtzeitig beim
Straßenverkehrsamt zu beantragen (sofern erforderlich).
Der Baubeginn erfolgt spätestens 30 Tage nach schriftlicher
Auftragserteilung oder in Abstimmung mit dem AG.
Witterungsbedingte Arbeitsunterbrechungen dürfen die Bauzeit nicht
verlängern und sind durch zusätzliches Personal wieder auszugleichen.
Ein detaillierter Bauzeitenplan ist nach Auftragserteilung und vor
Baubeginn dem AG vorzulegen. Der Zeitplan wird abschließend verbindlich
mit dem AG abgestimmt.

Zur Umsetzung und Abstimmung der Maßnahme finden Baubesprechungen mit
dem AG statt. Hierzu werden Baubesprechungsprotokolle durch die
Weber-Ingenieure GmbH angefertigt und diese sind kurzfristig den am Bau
Beteiligten schriftlich / per E-Mail vorzulegen.

Die vorhandenen Höhenpunkte sind vom Vermesser des Auftragnehmers zu
überprüfen. Es erfogt keine gesonderte Vergütung für die Prüfung der
Höhenpunkte.

3.4 Planunterlagen

Straßenbau:
Planunterlagen AP Straßen
S1  LP Straßenbau  M1:500 Übersicht
S2A  LP Straßenbau Gebiet Am Stadtbad  M1:250

Kanalbau:
Planunterlagen AP Entwässerung
K1  LP Entwässerung  M1:500 Übersicht
K2A  LP Entwässerung Gebiet A  M1:250
K3  LS Kanalbau  M 1:500/100
K4  Details
SD1  Schachtdetails  M 1:25

3.5 Bäume

Bei den Bauarbeiten, insbesondere bei den Ausschachtungsarbeiten, ist
auf die vorhandenen Bäume Rücksicht zu nehmen. Zum Schutz der Bäume
(Krone, Stamm und Wurzeln) notwendige Maßnahmen sind in diesem
Leistungsverzeichnis enthalten.

3.6 Gewässer

Der AN hat sicherzustellen, dass durch die Bauausführung keine
Verschmutzung der Umgebung, der Gewässer (Grundwasser) und der
anliegenden Grundstücke durch Bau- und Betriebsstoffe und andere
Materialien eintritt. Die Haftpflicht zum Schutz von Grundwasser und
sonstigen Gewässern bei Verunreinigung verbleibt in jedem Fall beim AN,
zu dessen Lasten auch eventuelle Schadenersatzansprüche gehen.

3.7 Immissionsschutz / Emissionsschutz / Generelles zur Auswahl der
Geräte und Verfahren

Bei der Durchführung der ausgeschriebenen Arbeiten müssen die
einschlägigen Vorschriften zum Schutz der Bevölkerung und der Umwelt
unbedingt eingehalten werden. Eine sorgfältige Auswahl der vorgesehenen
Bauverfahren sowie Baumaschinen und -geräte ist hierfür unabdingbar.
Alle Aufwendungen, die sich hieraus ergeben, sind mit den
Einheitspreisen des Leistungsverzeichnisses abgegolten. Weiterhin gehen
eventuelle Aufwendungen, die sich aus einer Verletzung geltender
Bestimmungen ergeben, zu Lasten des AN.

Beim Einsatz von Baugeräten ist folgendes zu beachten:
Es dürfen nur schallgedämpfte Baugeräte nach dem Immissionsschutzgesetz
eingesetzt werden. Tatsächliche Werte sind auf Verlangen nachzuweisen.

3.8 Kampfmittel

Die Kampfmittelauskunft vom 11.11.2021 liegt dem AN vor und ist zu
beachten.

Die Durchführung aller bodeneingreifenden Baumaßnahmen haben mit der
gebotenen Vorsicht zu erfolgen. Werden während der Bauarbeiten
Kampfmittel bzw. nicht erkennbare Gegenstände gefunden, sind die
Arbeiten an der Fundstelle sofort einzustellen, die Fundstelle
abzusperren, die örtliche Bauüberwachung und das städtische Ordnungsamt
zu benachrichtigen.

Für die eventuelle Sicherung und Beseitigung von Kampfmitteln hat der AN
die Erdarbeiten im Stundenlohn auszuführen. Stillstandskosten, die sich
auf der Baustelle bei Kampfmittelfunden ergeben, werden auf Nachweis
vergütet.

3.9 Schutz von Gebäuden und Grundstücken

Siehe auch Position Beweissicherung.

Gebäude, Grundstücke und Anlagen jeder Art, die durch die Bauarbeiten
berührt oder gefährdet werden können, müssen vom Auftragnehmer vor
Baubeginn genau auf ihre Sicherheit und Beschaffenheit untersucht
werden.
Erforderlichenfalls sind bei vorhandenen Schäden an Bauwerken Gipsmarken
anzubringen und Risse fotografisch festzuhalten.

Jede Möglichkeit einer Gefährdung hat der Auftragnehmer dem Auftraggeber
sofort schriftlich mitzuteilen und besondere Sicherheitsmaßnahmen zu
treffen. Unterlässt der Auftragnehmer die sofortige Anzeige der
erkennbaren Schäden, so ist er für alle Nachteile, die dem Auftraggeber
entstehen, haftbar.

Zum Schutz der Gebäude, Grundstücke und Anlagen hat der Auftragnehmer
Vorsichtsmaßnahmen zunächst ohne besondere Vergütung zu treffen. Die das
übliche Maß übersteigenden Maßnahmen sind im Einvernehmen mit dem
Auftraggeber zu vereinbaren und werden in diesem Falle besonders
vergütet.

4. Baustoffprüfungen

Materialprüfungen und Prüfungen am Baukörper werden vom AG nur als
Kontrollprüfung durchgeführt. Die Kosten für Prüfungen mit negativem
Ergebnis werden dem AN in Rechnung gestellt. Sonstige Prüfungen werden
vom AN durchgeführt.

4.1 Güte-, Prüfzeugnisse und Eignungsnachweise

Vor Beginn der Arbeiten sind Güte-, Prüfzeugnisse bzw. Eignungsnachweise
der zum Einbau vorgesehenen Materialien beizubringen.

Eignungsnachweise sind so rechtzeitig vorzulegen, dass ggf. Änderungen
vorgenommen werden können.

Liegen dem AG von ihm anerkannte Eignungsnachweise für
Standardrezepturen bzw. Materialmuster vor, kann der AN auf eine
besondere Vorlage verzichten. Dies gilt für alle gelieferten
Materialien.

4.2 Eigenüberwachungsprüfungen

Neben den in den technischen Regelwerken und Vorschriften (z.B. ZTV
La-StB 2018) nach Art und Umfang beschriebenen Prüfungen sind folgende
Eigenüberwachungsprüfungen  vom AN vorzunehmen:

Kanalbau:  - Verdichtungsnachweise Kanalgraben, 1 Nachweis je Haltung
Straßenbau:  - 1 Lastplattendruckversuch je Schicht (FSS, STS,
Erdplanum)

5. Tagesberichte

Während der gesamten Bauzeit sind Tagesberichte zu erstellen und der
Bauüberwachung wöchentlich zu übergeben. Außer Wetter, Temperatur,
Belegschaftsstärke sind insbesondere die getätigten Leistungen, der
Geräteeinsatz und die Baustofflieferungen aufzuführen.

6. Wiegekarten

Die Originalwiegekarten sind täglich bzw. zeitnah bei Lieferung
auszuhändigen. Sie müssen folgende Angaben aufweisen: eine maschinelle
Eingangs- und Ausgangswägung, sowie das Nettogewicht, den Namen der
Baustelle und die ausführende Firma, das Lieferwerk, amtliches
Kennzeichen des Fahrzeuges, die Bezeichnung des Wägegutes und die
Unterschrift des Wägers, ggf. Angabe des Wägers. Die Wiegekarten sind zu
nummerieren und müssen mit maschinellem Datum und Uhrzeit versehen sein.
Wiegekarten ohne diese Angaben oder verspätet abgegebene Wiegekarten
werden nicht anerkannt. Die Wiegekarten sind mit fortlaufenden Nummern,
Wägungen, Materialart und Lieferfirma in die Tagesberichte einzutragen.

Ist in einer Leistungsverzeichnisposition eine Einbaudicke vorgegeben,
so erfolgt die Abrechnung nach den vorgeschriebenen Einbaudicken. Der
Nachweis ist über Originalwiegekarten oder andere Verfahren
durchzuführen.

7. Versorgungsleitungen

Der AN hat sich vor Beginn der Bauarbeiten von den Leitungseigentümern,
wie z. B. T-Com, Rheinisch Westfälische Wasserwerksgesellschaft, Emscher
Lippe Energie GmbH, Evonik Fernwärme GmbH, unitymedia, Veba, Hüls etc.
aktuelle Unterlagen über die Lage der Versorgungsleitungen zu beschaffen
und sich anschließend örtlich einweisen zu lassen. Notwendige
Leitungssicherungen sind rechtzeitig mit den betreffenden
Versorgungsunternehmen abzustimmen. Behinderungen daraus werden nicht
anerkannt. Beschädigungen an vorhandenen Leitungen gehen zu Lasten des
AN.

Freigelegte Leitungen müssen entsprechend den Auflagen der
Leitungseigentümer abgesichert werden. Die freigelegten Wasserleitungen
sind ggf. gegen Frost zu schützen. Unter dem Titel/Position "Kreuzungen
mit Versorgungsleitungen" sind die Kosten zu erfassen.

Entsprechend dem Baufortschritt hat sich der AN von den jeweiligen
Versorgungsunternehmen über die Lage von Hausanschlussleitungen,
Schiebern/Armaturen, Schachtbauwerken und deren Abmessungen und dgl.
örtlich einweisen zu lassen. Diese Einweisung ist so rechtzeitig zu
beantragen, dass Behinderungen des Bauablaufes hierdurch nicht
entstehen.

Zur Schlussabnahme hat der AN den Nachweis über die Kappenabnahme der
Versorgungsträger vorzulegen.

8. Vermessungsarbeiten

Der AN erhält einmalig vor Beginn des Erd- und Kanalbaus (einschließlich
Baustraße und Kanalschächte) und einmalig vor Beginn des
Straßenendausbaus die Straßenbegrenzung durch einen Vermesser angezeigt
(einschließlich der Übergabe der Daten als DWG-Datei).  Während der
Bauphase ist es die Aufgabe des AN die übergebenen Messpunkte
entsprechend zu sichern. Alle ansonsten zusätzlich benötigten
Vermessungsarbeiten zum Erbringen der Leistungen des LV's sind durch den
AN auf eigene Rechnung zu beauftragen.
Die vom AN auszuführenden Messungen sind nach den anerkannten Regeln der
Messtechnik vorzunehmen. Für die Sicherung und Unterhaltung der
übergebenen und örtlich angezeigten Punkte sowie die Ermittlung und
Herstellung aller übrigen Absteckungs- und Höhenwerte ist der AN allein
verantwortlich.

8.1 Bestandspläne und TV- Befahrung

Nach Fertigstellung der Bauarbeiten hat eine Bestandsvermessung zu
erfolgen.

Die Bestandszeichnungen sind Abrechnungsgrundlage für die Bauleistungen
und auf Kosten des AN zu erstellen (siehe Position Bestandspläne).

Die Bestandspläne werden dem AG anschließend 1-fach in Papierform und
digital im DWG- und PDF-Format zur Verfügung gestellt. Parallel wird
eine TV-Befahrung durchgeführt.

Die für die TV-Befahrung erforderliche Kanalreinigung ist vom AN
durchzuführen. Es sind sämtliche Haltungen und Schächte zu reinigen, an
denen im Rahmen der Baumaßnahme Arbeiten durchgeführt wurden. Dies kann
auch vorhandene Haltungen betreffen, wenn beispielsweise neue
Schachtbauwerke angeschlossen oder vorhandene Haltungen eingekürzt
wurden. Eine Vergütung der Reinigung und der Kanal-TV erfolgt in der
entsprechenden Position.

Sollten Mängel festgestellt werden, sind diese vom AN nach Vorgabe zu
beseitigen. Für diese Bereiche (immer eine ganze Haltung!) ist eine neue
TV-Befahrung durchzuführen. Diese zusätzlichen Kosten werden dem AN in
Rechnung gesetzt bzw. in den gestellten Rechnungen abgezogen. Auch hier
ist die erneut erforderliche Kanalreinigung mit dem AG abzustimmen. Die
Kosten hierfür trägt der AN.

Ebenso sind die einzelnen Rohrverbindungen oder Haltungen der verlegten
Kanäle sowie die Schachtbauwerke  vor der Abnahme der Leistung durch den
AN auf Dichtigkeit zu überprüfen.

9. Sauberkeit der Baustelle

Aufgenommenes unbrauchbares Material ist unverzüglich abzufahren.
Eventuelle kurzfristige Zwischenlagerungen von Baumaterialien sind so zu
erfolgen, dass keine Belästigungen für die Verkehrsteilnehmer auftreten
können. Die Bauüberwachung ist berechtigt, nach einmaliger vergeblicher
Aufforderung an den AN unbrauchbares Material durch Dritte beseitigen zu
lassen. Die Aufforderung ist in den Tagesberichten festzuhalten. Die
Kosten gehen zu Lasten des AN.

Im freien Gelände bleibt die Zwischenlagerung des Bodens der Disposition
des AN überlassen. Alle Schieber der Gas- und Wasserrohre, Hydranten und
Schächte der Versorgungsträger müssen leicht zugängig und sofort
benutzbar erhalten werden. Die Lagerung von Baumaterialien auf Gehwegen
ist nur in Ausnahmefällen zulässig.

Der abzufahrende Boden ist vom AN sofort von der Baustelle zu entfernen
bzw. gemäß aktuellen Richtlinien ordnungsgemäß zu entsorgen.

10. Bodengutachten, Bodenarten und Grundwasserstand

Das der Ausschreibung beiliegende Bodengutachten vom 04.12.2021 des
Büros Dr. Torsten Böcke aus Dinslaken wird Vertragsbestandteil und ist
zu beachten.

10.1 Bodenaushub und Bodenlagerung

Der im Plangebiet ausgehobene, brauchbare Boden ist innerhalb des
Baugebietes seitlich zu lagern und muss durch den AN ordnungsgemäß und
witterungsgeschützt zwischengelagert werden. Die sich eventuell
ergebenen Schwierigkeiten der Bodenlagerung, des Materialtransportes
etc., sind bei der Preisermittlung in den jeweiligen Positionen zu
berücksichtigen. Der Boden aus den Arbeitsstrecken sollte möglichst
innerhalb der Trasse wieder eingebaut werden. Der Baufortschritt ist so
zu regeln, dass der Aushubboden unmittelbar zum Verfüllen der fertigen
Kanalstrecke verwendet werden kann. Der übrige Boden sowie der zum
Verfüllen der Baugrube nicht geeigneter Boden ist vom AN sofort
abzufahren. Torf und humoser Sand ist grundsätzlich durch
verdichtungsfähigen Boden zu ersetzen. Im freien Gelände bleibt die
Zwischenlagerung des Bodens der Disposition des AN überlassen. Hierbei
ist die Weisung der örtlichen Bauüberwachung zu beachten. Der
Wasserabfluss in den Straßenrinnen und Gräben darf nicht unterbrochen
werden.
Der Boden muss eventuell vor Wiedereinbau zum Teil durch z.B. Kalkung so
aufbereitet werden, dass er wieder eingebaut werden kann. Hier sind auch
die Anmerkungen im Bodengutachten zu beachten.

Alle Schieber der Gas- und Wasserohre, Hydranten und Schächte der Post
bzw. Fernwärme müssen leicht zugänglich und sofort nutzbar erhalten
werden. Die Lagerung von Baumaterialien auf Gehwegen ist nur in
Ausnahmefällen zulässig, an Straßenbäumen ganz untersagt.

10.2 Verbauarbeiten

Für die Berechnung des Verbaus ist im Abstand von 1,0 m zur
Baugrubenkante die Bauklasse SLW 60 gemäß DIN 1072 anzunehmen. Bei der
Berechnung des Verbaus bei geschlossener Wasserhaltung ist ein erhöhter
aktiver Erddruck anzusetzen.
Es gelten die Bestimmungen der DIN EN 1610 und die
Unfallverhütungsvorschriften der zuständigen Unfallversicherungsträger.

10.3 Verfüllen der Baugrube

Für das Verfüllen und Verdichten der Baugrube ist das Merkblatt der
Forschungsgesellschaft für das Straßenwesen e.V. über das Zufüllen von
Leitungsgräben bindend.
Es werden hier die Verdichtungswerte der ZTVE- St-B verlangt. Diese sind
durch den AN nach Angabe der Bauleitung zu erbringen und werden in den
entsprechenden Positionen vergütet.
Erdaushub von außerhalb der Baustelle darf grundsätzlich nur dann
eingebaut werden, wenn die Unbelastbarkeit des Bodenmaterials entweder
mittels Herkunftsbescheinigung oder aber mittels chemischer Untersuchung
durch ein anerkanntes Labor nachgewiesen worden ist.

10.4 Abmessung der Rohrgräben und Baugruben

Die Rohrgrabenbreiten richten sich nach den Grabenbreiten der  DIN EN
1610.

- Vertragsbreiten für Anschlussleitungen
  Rohr DN 150 - DN 200 :  0,90 m (kleiner 4,0 m Tiefe)

Mehrarbeiten, die sich aus der Ausführung des Verbaus in gestaffelter
Form ergeben, werden nicht vergütet. In besonderen Fällen ist der
Abrechnungsmodus in den entsprechenden Positionen festgelegt.

Die Baugruben müssen zum täglichen Arbeitsende verfüllt sein;
anderenfalls sind sie verkehrssicher abzudecken, abzusperren oder zu
umzäunen.

10.5 Rohrverlegung

Vor der Ausführung der Arbeiten ist dem AG ein statischer Nachweis in
gepr. Form vorzulegen. Die Kosten sind in die Rohrverlegungspositionen
einzurechnen.
Sofern Regelstatiken für die zu verlegenden Rohre bestehen, die die
vorhandenen Lastfälle abdecken, kann der AN hiervon absehen. Für diesen
Fall ist eine entsprechende Bescheinigung des Rohrherstellers
einzureichen. Als Belastungsangabe gilt für Straßenverkehr SLW 60 nach
DIN 1072, der Sicherheitsfaktor wird zu 1,5 gesetzt. Diese Annahmen
gelten analog für Stahlbetondecken bei Schächten.
Die Arbeitssohle für den Hauptkanal ist mit einem gegenüber dem
anstehenden Boden filterstabilen Kiessand/Schotter 0/32 als
Sohlverbesserung und einer Dicke von 20 cm auszuführen. Abweichungen
sind nur nach Anordnung der Bauüberwachung vorzunehmen. Die Höhe der
Rohrsohle ist im Rahmen der Eigenkontrolle des AN jeweils
vermessungstechnisch am Schacht und in Haltungsmitte aufzumessen. Die
Meßergebnisse sind zu protokollieren und der Bauüberwachung zu
übergeben.
Schachtbauwerke sind vor weiterer Rohrverlegung vom Vermesser des AN
höhenmäßig aufzunehmen und der AG-Bauüberwachung zur Freigabe
vorzulegen.
Die Rohre sollen nur in den Herstellungslängen eingebaut werden. Werden
sie in Ausnahmefällen gekürzt, so muss die Schnittfläche unbedingt
senkrecht zur Rohrachse liegen, möglichst glatt sein und darf nur
Unebenheiten von nicht mehr als 5 mm aufweisen. Die Rohre müssen sauber
und trocken bleiben. Vor allem muss von den Muffen- und Spitzenden
jegliche Verschmutzung und Feuchtigkeit entfernt werden.

Die Abrechnungslänge für Rohre einer Kanalhaltung wird gemessen von
Innenkante Schachtwandung zu Innenkante Schachtwandung der betreffenden
Schächte.

Die Nachweise der ordnungsgemäßen Rohrverlegung und Bauausführung ( z.B.
Muffendruckprüfung, Bestandsvermessung )  sind mindestens  2 Wochen vor
dem angedachten Abnahmetermin vorzulegen.

10.6 Angaben zur Ausführung der Schachtbauwerke

Details zu den Schachtbauwerken sind dem Detailplan zu entnehmen.

Hinweis:

Das Einstiegsmaß, sprich der 1. Steigbügel bis zur Oberkante
Schachtabdeckung, muss im Bereich von 50-65 cm liegen.

Schachtabdeckung:

In der Regel Lüftungsöffnungen in allen Schachtdeckeln.

Rohrzuläufe - Abzweige - Stutzen

Rohrzuläufe - Abzweige - Stutzen werden in Nennweiten von DN 150 bis 200
aus genormten oder bauaufsichtlich zugelassenen Werkstoffen in die Rohre
eingebaut. Die Rohrzuläufe - Abzweige - Stutzen werden in der oberen
Hälfte des Rohrumfangs zwischen Scheitel und Kämpfer angeordnet, wobei
die Achse des Rohrzuläufs - Abzweigs - Stutzen mit der Achse des
durchgehenden Rohres einen Winkel von 90 ° bildet.
Die Rohrzuläufe - Abzweige - Stutzen sind im ersten und letzten Drittel
des durchgehenden Rohres anzuordnen. Eine Bohrung darf nicht im Bereich
der Glocken- oder Falzmuffe erfolgen und soll vom Spitzende des Rohres
mindestens einen Abstand vom zweifachen Bohrlochdurchmesser aufweisen.
Der Bohrlochrandabstand untereinander darf 1,00 m nicht unterschreiten.
Bei kreisförmigen Rohren mit Nennweiten =< DN 600 sollen Rohrzuläufe -
Abzweige - Stutzen nicht unmittelbar gegenüber angeordnet werden.
Herstellervorgaben sind zu berücksichtigen!

Verfüllen der Baugrube

Für das Verfüllen und Verdichten der Baugrube ist das Merkblatt der
Forschungsgesellschaft für das Straßenwesen e. V. über das Zufüllen von
Leitungsgräben bindend.
Es werden die Verdichtungswerte der ZTVE-St-B verlangt.
Die örtliche Bauüberwachung behält sich vor, die Bodenverdichtung durch
geeignete Sondiergeräte zu überprüfen. Ein LKW als Gegengewicht,
Hilfskräfte und die Sondiergeräte sind vom AN zur Verfügung zu stellen.
Erdaushub von außerhalb der Baustelle darf grundsätzlich nur dann
eingebaut werden, wenn die Unbelastetheit des Bodenmaterials entweder
mittels Herkunftsbescheinigung oder aber mittels chemischer Untersuchung
durch ein anerkanntes Labor nachgewiesen worden ist!

10.7 Einstieg in Schachtbauwerke
-

10.8 Wasserhaltung

Das der Ausschreibung beiliegende Bodengutachten ist zu beachten.

Werden bei den Bauarbeiten Boden- und Grundwasserverunreinigungen
angetroffen, so sind die Arbeiten unverzüglich einzustellen und der
zuständige Fachbereich der Stadt Dinslaken einzuschlaten. Der
Fachbereich entscheidet über das weitere Vorgehen.

Die Arbeitsschutzvorschriften sind zu beachten. Die Überwachung und
Sicherstellung dieser Auflagen obliegen der Bauleitung des AN.

Während der Herstellung und bis zur Erhärtung der Bauwerke darf sich in
den Baugruben kein Wasser ansammeln. Für die Wasserhaltung wird folgende
Regelung getroffen:
Sofern keine Wasserhaltungsanlage erforderlich ist, ist das Grundwasser
bzw. Schichtenwasser durch eine Drainleitung abzuführen.
Falls nur Tageswasser anfällt und die Baugrube von Natur aus oder durch
Einwirkung einer Grundwasserhaltungsanlage trocken bleibt, entfällt die
Verlegung der Drainleitung. Hierüber entscheidet die örtliche
Bauüberwachung. Die Drainage wird mit lfd. Meter verlegter Leitung
bezahlt, wobei das Wegpumpen des ansammelnden Wassers aus dem
Pumpensumpf in den EP einzurechnen ist. Im Bedarfsfall können auch zwei
oder mehr Drainagestränge verlegt werden. Hierüber entscheidet die
örtliche Bauüberwachung.
Bei Schwerkraft- oder Vakuumtiefbrunnen ist der Einzugsbereich und Menge
des abzuziehenden Grund-/Schichtenwasser vorab zu ermitteln und zu
kontrollieren, um bauliche Schäden an Gebäuden im Bestand zu vermeiden.
Alle diesbezüglichen Kosten sind in die entsprechende(n) Position(en)
einzurechnen.

10.9 Entsorgung von teerhaltigem Straßenaufbruch

Die Entsorgung teerhaltigen Straßenaufbruchs  inklusive Transport
übernimmt der AN.

Hinweis zum Umgang mit teerhaltigen Bestandteilen im Straßenaufbruch:
Der teerhaltige Straßenaufbruch ist zu entsorgen. Die Kosten des
Transportes und der Entsorgung übernimmt der AN.

Folgende Schutzmaßnahmen sind einzuhalten:
- der teerhaltige Straßenbelag darf nicht erwärmt werden
- erforderliche Trennschnitte sind im Nassschneideverfahren auszuführen
- beim Lösen und Laden der teerhaltigen Materialien ist die Entwicklung
  von Staub zwingend zu vermeiden.
- Hautkontakt mit den teerhaltigen Materialien ist auszuschließen, von
den
  betroffenen Mitarbeitern sind Schutzhandschuhe zu tragen
- Bei der Arbeit nicht essen, trinken oder rauchen
- Vor den Pausen und nach Schichtende Hände und Gesicht gründlich
reinigen
- Arbeitskleidung vor Verlassen der Baustelle ausziehen
- die mit dem Lösen, Aussortieren und Laden der teerhaltigen Materialien
  beschäftigten Mitarbeiter sind vom AN entsprechend einzuweisen.

11. Abrechnung

Bei der Abrechnung werden die vorgenannten Vertragsbreiten bzw. die DIN
EN 1610 zugrunde gelegt. Darüber hinaus gehende Mehrbreiten müssen von
der Bauüberwachung ausdrücklich angegeben werden. Die Tiefe ergibt sich
aus dem Höhenunterschied der Straßen - bzw. Geländeoberkante und der
Ausschachtungssohle. Für jede Haltung wird der Abrechnung die gemittelte
Tiefe des Randes der benachbarten Schachtbaugruben zugrunde gelegt. In
unebenem Gelände werden die Höhen nach Bedarf an Zwischenpunkten
genommen und entsprechend berücksichtigt. Die Länge des Rohrgrabens wird
jeweils von den Mittelpunkten der anschließenden Schächte gemessen. Die
Länge der verlegten Rohrleitung wird von der Innenkante der
Schachtwandung gemessen. Die Länge des Schachtoberteils einschließlich
Schachthals (Konus) wird von Oberkante Schachtunterteil bzw. Oberkante
Abdeckplatte (gemauerter Schacht) oder Übergangsplatte bis Unterkante
Rahmen der Schachtabdeckung ermittelt.

Für den Straßenbau sind alle abrechnungstechnisch relevanten nicht
überbauten (sichtbaren) Positionen aus Alt- und Neubestand sowie die
Abtragsprofile für die Positionen Bodenaushub sind mengenmäßig zu
ermitteln.

Der Schlussrechnung ist eine Abrechnungszeichnung beizufügen, aus der
alle zur Abrechnung erforderlichen Maße der einzelnen
Abrechnungspositionen ersichtlich sein müssen.

Vor Abnahme der Leistung wird die verlegte Leitung durch den AN mit
einer Kamera befahren (nach vorheriger Kanalreinigung). Ebenso sind die
einzelnen Rohrverbindungen der verlegten Kanäle sowie die
Schachtbauwerke durch den AN  vor der Abnahme der Leistung auf
Dichtigkeit zu überprüfen.

Für die Hochdruckreinigung ist ein geeigneter Saug-/ Spülwagen bereit zu
stellen und zu betreiben. Das Spülwasser ist vom AN zu stellen.
Spülwasser und Spülgut sind abzusaugen und durch den AN fachgerecht zu
entsorgen.

Sofern kein ausreichender Reinigungsgrad erzielt ist, muss der AN auf
Verlangen und in Absprache mit der Bauüberwachung geeignete Maßnahmen
zur Abhilfe ergreifen und den Reinigungsvorgang so oft wiederholen, bis
ein zufriedenstellendes Reingungsergebnis erreicht wird (die
Wiederholung wird nicht gesondert vergütet).

Alle Aufwendungen für die Hochdruckkanalreinigung sowie die Entsorgung
des Spülgutes und deren Entsorgungskosten sind in den (die)
Einheitspreis(e) einzukalkulieren.

12. Abnahme Kanalbau/Straßenbau

Folgende Unterlagen müssen dem AG mindestens 14 Werktage vor Abnahme
vorliegen:

   - Liefer- und Materialnachweise
    - Druckversuche (dynamische oder statische Lastplattendruckversuche)
  zum Nachweis Straßenbau
   - Statiken
   - Protokolle Dichtheitsprüfung Haltungen und Schächte
   - ggf. Freistellungsbescheinigung angemieteter Flächen
   - TV-Inspektion
   - Vermessungsdaten und Bestandsplan

13. Zusätzliche Technische Vertragsbedingungen

Bei der Ausführung der Bauarbeiten sind folgende zusätzliche technische
Vertragsbedingungen in ihrer jeweils bei der Veröffentlichung der
Baumaßnahme gültigen Fassung anzuwenden:

ZTV E-StB
Zusätzliche Technische Vertragsbedingungen und Richtlinien für
Erdarbeiten
im Straßenbau

ZTV Verm  StB
Zusätzliche Technische Vertragsbedingungen und Richtlinien für die
Bauvermessung im Straßenbau

ZTV Ew-StB
Zusätzliche Technische Vertragsbedingungen und Richtlinien für den Bau
von
Entwässerungseinrichtungen im Straßenbau

ZTV Asphalt-StB
Zusätzliche Technische Vertragsbedingungen und Richtlinien für den Bau
von
Verkehrsflächenbefestigungen

ZTV A-StB
Zusätzliche Technische Vertragsbedingungen und Richtlinien für
Aufgrabungen
in Verkehrsflächen

ZTV Fug-StB
Zusätzliche Technische Vertragsbedingungen und Richtlinien für Fugen in
Verkehrsflächen

ZTV Pflaster-StB
Zusätzliche Technische Vertragsbedingungen und Richtlinien zur
Herstellung
von Pflasterdecken

ZTV-ING,
Zusätzliche Technische Vertragsbedingungen und Richtlinien für
Ingenieurbauten, Ausgabe

ZTV La-StB
Zusätzliche Technische Vertragsbedingungen und Richtlinien für
Landschaftsbauarbeiten im Straßenbau

ZTV-SA
Zusätzliche Technische Vertragsbedingungen und Richtlinien für
Sicherungsarbeiten an Arbeitsstellen an Straßen

ZTV-M
Zusätzliche Technische Vertragsbedingungen und Richtlinien für
Markierungen
auf Straßen

ZTV SoB-StB
Zusätzliche Technische Vertragsbedingungen und Richtlinien für den Bau
von
Schichten ohne Bindemittel

ZTV-EL Netze
Zusätzliche Technische Vertragsbedingungen zur Erstellung
elektrotechnischer
Anlagen im Siel- und Sammlernetz

RAS-LP4
Richtlinien für die Anlage von Straßen, Abschnitt 4: Schutz von Bäumen,
Vegetationsbeständen und Tieren bei Baumaßnahmen. Dieses in Verbindung
mit
der DIN 18920 ,Vegetationstechnik im Landschaftsbau, Schutz von Bäumen,
Pflanzenbeständen und Vegetationsflächen bei Baumaßnahmen"

14. Bau- und Abbruchabfälle - gem. Kreislaufwirtschafts- und
Abfallgesetz

Die Entsorgung der Bau- und Abbruchabfälle gemäß Abfallschlüssel erfolgt
vom Auftragnehmer. Vor Beginn der Baumaßnahme wird der Auftragnehmer die
Entsorgungswege für die anfallenden Abfälle nachweisen.

15. Nachunternehmer

Siehe den Vergabeunterlagen beigefügte Erklärung

16. Nebenleistungen (Entsprechend der VOB)
Es gilt die VOB!
Zu den Nebenleistungen gehören unter anderem die nachfolgend
aufgeführten Nebenleistungen, soweit sie nicht in den Positionen des
Leistungsverzeichnisses erfasst sind:

- Abladen und ordnungsgemäßes Lagern sämtlicher gelieferten Stoffe.
- Aufrechterhalten des Verkehrs auf den Zufahrtsstraßen und wegen,
soweit diese für die  Baustellentransporte und Bauarbeiten in Anspruch
genommen werden.
- Unterhaltung, Reinigung und Instand setzen aller während der
Bauarbeiten benutzten öffentlichen und privaten Wege und Straßen in den
vor Baubeginn angetroffenen Zustand. Nach Abschluss der
Instandsetzungsarbeiten hat der Auftragnehmer auf Verlangen des AG
Freistellungsbescheinigungen der Eigentümer vorzulegen. Vor Baubeginn
ist mit den  Unterhaltungspflichtigen der Zustand der Straßen und Wege
schriftlich festzuhalten und ggf. durch Fotos zu dokumentieren.
- Wiederherstellung von als Arbeitsstreifen bzw. als Lagerplatz
genutztem Gelände, so dass es in gleicher Weise wie vor Baubeginn
genutzt werden kann.
- Herstellen, Unterhalten und Beseitigen von provisorischen Rampen,
Einschnitten, Transportbrücken,Transportstrecken(Baustraßen) innerhalb
des Plangebietes und Fahrstreifen, soweit diese für Bauarbeiten
erforderlich sind. Für dieses Arbeiten ist das Einverständnis/die
Abstimmung des Auftraggebers erforderlich.

17. Stundenlohnarbeiten

Stundenlohnarbeiten werden nur vergütet, wenn sie ausdrücklich von der
Bauüberwachung angeordnet wurden. Auf den Stundenzettel müssen u.a.
Baustellenbezeichnung, Tag der Leistung, Anzahl der Beschäftigten,
Arbeitsstunden, geliefertes Material und Art der Leistung beschrieben
sein.

18. Nebenangebote

MINDESTANFORDERUNGEN FÜR NEBENANGEBOTE

Ausführungsfristen Nebenangebote mit Verkürzung der Ausführungs- und
Verkehrsbeschränkungsfrist sind nicht zugelassen.

Nebenangebote auf Verwendung anderer Materialien sind zugelassen.
Ausgeschlossen ist die Verwendung von Asphaltgranulat.

19. Sonstiges

Vor Beginn der Arbeiten sind auf Anforderung der Bauüberwachung
Gütezeugnisse und Eignungsnachweise der zum Einbau vorgesehen
Materialien beizubringen.

20. Ausführungsfristen

Die Fristen sind verbindliche Vertragsfristen. Für die zu erbringenden
Leistungen werden folgende Bauzeiten vorgegeben:

I.  Kanalbau mit Baustraße: insgesamt ca. 130 AT
II.  Straßenendausbau:  80 AT

Mit den Arbeiten soll 14 Tage nach Aufttragserteilung oder vorheriger
Absprache mit dem AG begonnen werden. Ab diesem Zeitpunkt zählt die
vorgegebene Bauzeit. Bei Überschreitung der o.g. Bauzeiten hat der AG
das Recht Vertragsstrafen gem. Punkt 20.2 geltend zu machen.
Die angegebene Bauzeit beinhaltet bereits witterungsbedingte
Arbeitsausfalltage.
Für die Zeit der Bauarbeiten ist sicherzustellen, dass eventuell
anfallendes Wasser im Kanalnetz eventuell abgepumpt wird. Die Kosten
sind durch den AN zu
tragen und müssen in die EP des Kanalbau einkalkuliert werden.
Eine Änderung der Ausführungszeit kann nur mit Zustimmung des AG
erfolgen. Für die Baumaßnahme ist ein verbindlicher und detailierter
Bauzeitenplan sofort nach der Auftragserteilung auf Anordnung des AG
innerhalb von 5 Werkstagen abzugeben. Der Bauzeitenplan wird
Vertragsbestandteil.

Der Straßenendausbau erfolgt nach Anzeige durch den AG. Ab dem Zeitpunkt
der Anzeige zählt die vorgegebene Bauzeit von 30 ATund der AN hat
insgesamt 4 Wochen Zeit die Arbeiten zu beginnen. Bei Überschreitung der
o.g. Bauzeiten hat der AG das Recht Vertragsstrafen gem. Punkt 20.2
geltend zu machen.

20.1 Kampfmittelräumdienst

siehe 3.8

20.2 Vertragsstrafen

Bei Nichteinhaltung der o.g. Einzelfristen beträgt die Vertragsstrafe
0,05% je Werktag, maximal jedoch 5 % der Bruttoauftragssumme.

21. Gewährleistungsfristen- und Bürgschaften

Die Dauer der Gewährleistungsfristen beträgt für die Kanal- und
Straßenbauarbeiten 5 Jahre ab dem Zeitpunkt der erfolgten Abnahme
(Endausbau der Straße).
Eine vorläufige Abnahme der Kanalbauarbeiten mit dem AG kann gemeinsam
erfolgen. Die Abnahme der Strassenbauarbeiten erfolgt erst nach der
Abnahme der Kanalbauarbeiten.

21.1 Vertragserfüllungsbürgschaften

Die Vertragserfüllungsbürgschaft beträt 10% der Gesamtsumme. Die
Aufteilung der Bürschaft erfolgt zu gleichen Teilen auf die Leistungen
der 1. Ausbaustufe (Kanalbau und Baustraße) und auf den
Straßenendausbau.

21.2 Gewährleistungsbürgschaften

Die Gewährleistungsbürgschaft beträt insgesamt 5% der Gesamtsumme.

22. Planunterlagen

Folgende Planunterlagen werden 1-fach zur Verfügung gestellt:

siehe 3.4 und Ausschreibungsunterlagen

23. Kosten

Die Kosten und die Erschwernisse, die sich aus den Vorbemerkungen
ergeben, sind in die jeweiligen EP's bzw. in die OZ
"Baustelleneinrichtung" einzurechnen.
Das mit dem Bauablauf in 2 Bauabschnitten bedingte mehrmalige An- und
Abrücken des AN ist in die EP der einzelnen Position einzurechnen und
wird nicht gesondert vergütet.

24. Abgabe des Angebotes

Es werden Sondervorschläge zugelassen. Die evtl. Sondervorschläge müssen
vollständig ausgefüllt sein (Massenbeschreibung, Einheitspreise etc.)
und Zeichnungen, Skizzen und eine Baubeschreibung enthalten.
Die Sondervorschläge müssen mit Nettosumme, Mehrwertsteuer und
Gesamtsumme abschließen.
Zur Bearbeitung erhalten Sie Lang- und Kurztext der Ausschreibung. Bei
Unklarheiten in den Texten ist mit dem Sachbearbeiter Rücksprache zu
nehmen. Bei Angebotsabgabe ist nur der Kurztext einzureichen.
Gleichzeitig liegt den Angebotsunterlagen das LV im GAEB-Standard als
D83,P83 und X83 bei.
Nach Fertigstellung des Angebotes ist vom Bieter eine GAEB-Angebotsdatei
D84,P84 oder X84 zu übersenden.

25. Vergabe der Leistungen

Beim Ausschreibungsverfahren handelt es sich um eine freihändige
Vergabe. Der AG beabsichtigt die Leistungen eventuell pauschal zu
vergeben.

26. Preisbindung

Der AN verpflichtet sich bis 3 Jahre nach Auftragserteilung an die
Einheitspreise zu binden.
Danach kann die Vergütung entsprechend Lohngleit- und
Stoffpreisgleitklausel erfolgen. Hierfür können die Vordrucke der
zusätzlichen Vertragsbedingungen verwendet werden.
Sollten keine Preisklauseln mit dem Angebot abgegeben werden, so bindet
sich der AN auch  über den Zeitraum von 3 Jahren hinaus an die
Festpreise des Leistungsverzeichnisses.
Die Lohngleitklausel darf sich nach den Grundsätzen des BMWi nur auf die
Änderung der auftragsbezogenen Löhne und Gehälter aufgrund von
Tarifverträgen, der Gemeinkostenlöhne und -gehälter sowie die
tariflichen und gesetzlichen Sozialaufwendungen einschließlich der
Lohnnebenkosten erstrecken. Lohngleitklauseln können in Form der
Prozentklausel oder mittels
Erfassung in Lohnlisten vereinbart werden.
Die Anwendung der Stoffpreisklausel beschränkt sich nach den Grundsätzen
des BMWi auf Baustoffe, die ihrer Eigenart nach im besonderen Ausmaß
Preisänderungen ausgesetzt sind (z.B. bituminöse Baustoffe, Zement,
Baustahl oder Nichteisenmetalle) und die wertmäßig einen hohen Anteil an
den Herstellungskosten des Bauwerks haben. Die Schwierigkeiten bei der
praktischen Anwendung von Stoffpreisgleitklauseln haben dazu geführt,
dass die entsprechenden Regelungen aus dem VHB entfernt wurden.
Bei hohem Bedarf an Nichteisenmetallen (z.B. Kupfer, Aluminium) kann das
Schwankungsrisiko über eine Preisbemessungsklausel aufgefangen werden;
Voraussetzung ist, dass für das betreffenden Material eine
Preisnotierung vorliegt; aus dem Unterschied zwischen der
Kalkulationsbasis (z.B. _/100 kg Kupfer) und der Notierung vom fünften
Tag nach Datum des Auftragsschreibens wird die  Vergütungsbasis
errechnet.

## Straßenendausbau-Entwässerung
Datum: 14.04.25

### Bereich 1 1. AUSBAUSTUFE - ERSCHLIESSUNG "Am Stadtbad"

#### Titel 1.01 ALLGEMEINE LEISTUNGEN

##### Untertitel 1.01.1 BAUSTELLENEINRICHTUNG UND RÄUMUNG, BEWEISSICHERUNG

**1.01.1.010 Baustelleneinrichtung und -räumung**
Geräte, Werkzeuge und sonstige Betriebsmittel, die zur
vertragsgemäßen Durchführung der Bauleistungen
erfor-derlich sind, auf die Baustelle bringen,
bereitstellen und - soweit der Geräteeinsatz nicht
gesondert berechnet wird betriebsfertig aufstellen,
einschl. der dafür notwendigen Arbeiten.
Die erforderlichen festen Anlagen herstellen.
Strom-, Wasseranschluss,  sowie
Entsorgungseinrichtungen und dgl. für die Baustelle,
soweit erforderlich, herstellen.
Bauzäune zur Sicherung von Materialien, Lagerplätzen
etc. sind einzurechnen. Bei Bedarf Zufahrtswege zur
Baustelle sowie Lagerplätze, sonstige
Platzbefestigungen und Wege im Baustellenbereich
anlegen.
Oberbodenarbeiten einschl. Beseitigen von Aufwuchs für
die Baustelleneinrichtung, soweit erforderlich,
ausführen.
Beschilderung der Baustelle und Bauwerke sowie
eingehende Säuberung der Baustelle und Bauwerke nach
Fertigstellung sämtlicher Arbeiten. Flächen beschaffen,
sofern die ggf. vom AG zur Verfügung gestellten nicht
ausreichen.
Kosten für Vorhalten, Unterhalten und Betreiben der
Geräte, Anlagen und Einrichtungen einschl. Mieten,
Pacht, Gebühren und dgl. werden mit dieser
Pauschale und nicht mit den Einheitspreisen der
betreffenden Teilleistungen vergütet. Soweit nicht für
bestimmte Leistungen (z.B. Bedarfsleistungen) für das
Einrichten der Baustelle gesonderte Positionen im
Leistungsverzeichnis  enthalten sind, gilt die
Pauschale für alle Leistungen des
Leistungsverzeichnisses.
Die Position gilt für die 1. Ausbaustufe und den
Straßenendausbau.

Nach Abschluss der Maßnahme:
Baustelle von allen Geräten, Anlagen, Einrichtungen und
dgl. räumen. Benutzte Flächen und Wege entsprechend dem
ursprünglichen Zustand unter Wahrung der
landschafts-pflegerischen Belange ordnungsgemäß
herrichten. Verun-reinigungen beseitigen.
Soweit nicht für bestimmte Leistungen (z.B.
Bedarfs-positionen) für das Räumen der Baustelle
gesonderte Positionen im Leistungsverzeichnis enthalten
sind, gilt die Pauschale für alle Leistungen sämtlicher
Abschnitte des Leistungsverzeichnisses.

Es gelten folgende Festsetzungen zur Vergütung der
Positione in den Abschlagsrechnungen:

20 % nach Einrichtung der Baustelle und Aufnahme der
Bauarbeiten bzw. Baubeginn
30 % entsprechend dem Baufortschritt
20 % nach Aufnahme des Straßenendausbaus
20 % nach Fertigstellung des Straßenendausbaus
10 % für das endgültige Räumen der Baustelle
Menge: 1,000 psch

**1.01.1.020 Beweissicherung**
Vor Beginn der Arbeiten ist durch fotografische
Dokumentation und Aufmaß über den vorhandenen Zustand
der baulich in Anspruch genommenen Flächen und der
angrenzenden Flächen, alle baulichen Anlagen (Gebäude
außen und innen, Einfriedungen, sonstige Einrichtungen
etc.), sowie Bäume und sonstige Bepflanzungen zu
erstellen.
Die Dokumentation der sich im Einflussbereich der
Bauarbeiten befindlichen Anlagen ist vollständig und
unzweifelhaft zu belegen und muss umfassend und genau
den Zustand wiedergeben. Insbesondere ist für das Haus
Baßfeldshof 22 vor Beginn der Erdarbeiten eine
Beweissicherung durchzuführen.
Die entsprechenden Unterlagen sind dem AG vor dem
Baubeginn zu übergeben.
Falls es nach Abschluss der Bauarbeiten zu
Unstimmigkeiten aufgrund unvollständiger oder unklarer
Beweissicherung kommt, ist der AG berechtigt,
festzulegen, welche Wiederherstellungsmaßnahmen und in
welchem Umfang diese vom AN durchzuführen sind, um den
Ursprungszustand wiederherzustellen.
Eine Vergütung der durch unvollständiger oder unklarer
Beweissicherung erforderlichen Arbeiten erfolgt
ausdrücklich nicht.
Menge: 1,000 psch

**1.01.1.030 Bauzaun liefern, aufstellen, umsetzen, rückbauen**
Baugrube durch einen Bauzaun aus mobilen
Stahlrahmenelementen mit Stützfüßen aus Beton, ca. 2,0
m hoch, beidseitig sichern. Der Bauzaun ist standfest
aufzustellen und während der Baumaßnahme mehrmals
entsprechend dem Baufortschritt umzusetzen und nach
Beendigung der Arbeiten zu entfernen, einschließlich
der Vorhaltung und Unterhaltung sowie der
erforderlichen Beleuchtung. Aufgemessen wird in
Abwicklung der Kanalachse. Querstücke für die Kopfenden
oder bei Überfahrten werden nicht gesondert vergütet.
Der Zaun wird nur einfach in der Länge bei parallel
verlaufenden Leitungen abgerechnet.
Menge: 600,000 lfm

##### Untertitel 1.01.2 VERKEHRSSICHERUNG

**1.01.2.010 Verkehrssicherung**
Maßnahmen zur Sicherung und Regelung des öffentlichen
Verkehrs (DIN 18306 Ziff. 4.32) nach Maßgabe der
zuständigen Straßenverkehrsbehörde mit der
erforderlichen Beschilderung und Beleuchtung einschl.
Antransport, Vorhaltung, Wartung, Umsetzen der
erforderlichen Gebots-, Verbots-, Hinweisschilder usw.
während der Bauzeit.
Der AN hat sich vor Baubeginn mit der zuständigen
Straßenverkehrsbehörde in Verbindung zu setzen um den
genauen, erforderlichen Umfang der Verkehrssicherung
abzustimmen. Ein eventuell erforderlicher Plan zur Regelung
des Verkehrs ist in diese Position einzurechnen. Nach
Beendigung der Bauarbeiten die aufgestellten Schilder,
Leiteinrichtungen usw. abbauen, abfahren und die
benutzten Flächen in den ursprünglichen Zustand
versetzen.
Menge: 1,000 psch

##### Untertitel 1.01.3 BAUFELDRÄUMUNG - VORBEREITENDE ARBEITEN

**1.01.3.010 Oberboden abtragen und für Wiedereinbau lagern**
Oberboden (Mutterboden) gem. Deklarierung des
Bodengutachten, im Mittel 0,3 m dick, lösen, abheben
und in Mieten im Bereich der Baustelle für einen
späteren Wiedereinbau fachgerecht lagern.
Die Hinweise aus dem Bodengutachten des Büros Böcke
sind zu berücksichtigen.

Aus den Bereichen:
Kanal, Schächte, Mulden
Menge: 320,000 m3

**1.01.3.020 Oberboden abtragen, in Miete setzen, verladen und abfahren**
Oberboden (Mutterboden) gem. Deklarierung des
Bodengutachten, im Mittel 0,3 m dick, lösen, abheben
und auf bauseits vorhandene Maschinen zur Abfuhr
verladen und abfahren. Eine bauseitige Zwischenlagerung
ist in den EP mit einzukalkulieren. Die Entsorgung hat
fachgerecht zu erfolgen.
Die Hinweise aus dem Bodengutachten sind zu
berück-sichtigen.

Aus den Bereichen:
Straßenraum, Wegeflächen

Mengenermittlung nach Aufmaß an der Entnahmestelle.
Menge: 1050,000 m3

**1.01.3.030 Mantel mit Polsterung zum Schutz der Baumstämme, Stammumfang: 80-130cm**
Mantel mit Polsterung zum Schutz der Baumstämme vor
mechanischer Beschädigung herstellen und während der
Bauzeit unterhalten.
Der Mantel darf den Baumstamm und die Wurzeleinläufe
nicht berühren.
Der Stammumfang wird 1 m über Geländeoberfläche
gemessen. Stammumfang: über 80 - 130 cm.
Polsterung des Stammes durch Umwickeln mit Holzwoll- o.
Strohseil.
Mantel aus Brettern, 24 mm dick, lückenlos befestigen.
Mantelhöhe: 3,00 m
Schutzmaterial nach Beendigung der Bauarbeiten abbauen.
Material wieder in Besitz des AN übernehmen und von der
Baustelle entfernen.
Menge: 2,000 Stck

**1.01.3.040 Mantel mit Polsterung zum Schutz der Baumstämme,Stammumfang: 130-200cm**
Mantel mit Polsterung zum Schutz der Baumstämme vor
mechanischer Beschädigung herstellen und während der
Bauzeit unterhalten.
Der Mantel darf den Baumstamm und die Wurzeleinläufe
nicht berühren.
Der Stammumfang wird 1 m über Geländeoberfläche
gemessen. Stammumfang: über 130 - 200 cm.
Polsterung des Stammes durch Umwickeln mit Holzwoll- o.
Strohseil.
Mantel aus Brettern, 24 mm dick, lückenlos befestigen.
Mantelhöhe: 3,00 m
Schutzmaterial nach Beendigung der Bauarbeiten abbauen.
Material wieder in Besitz des AN übernehmen und von der
Baustelle entfernen.
Menge: 2,000 Stck

**1.01.3.050 Bäume Stammdurchmesser über 30 bis 50 cm fällen.**
Bäume, Stammdurchmesser über 30 bis 50 cm (1 Meter über
dem Boden gemessen), fällen, die Wurzelstöcke  roden
und entsorgen. Die Löcher sind mit geeignetem Material
zu verfüllen.
Menge: 6,000 St

**1.01.3.060 Bäume, Stammdurchmesser über 50 cm, fällen.**
Bäume, Stammdurchmesser über 50 cm (1 Meter über dem
Boden gemessen), fällen, die Wurzelstöcke  roden und
entsorgen. Die Löcher sind mit geeignetem Material zu
verfüllen.
Menge: 4,000 St

**1.01.3.070 Bäume, Stammdurchmesser über 70 cm, fällen.**
Bäume, Stammdurchmesser über 70 cm (1 Meter über dem
Boden gemessen), fällen, die Wurzelstöcke  roden und
entsorgen. Die Löcher sind mit geeignetem Material zu
verfüllen.
Menge: 1,000 St

##### Untertitel 1.01.4 AUFBRUCH UND ERDARBEITEN

**1.01.4.010 Betonfundamente abbrechen und fachgerecht entsorgen.**
Betonfundamente abbrechen, aufnehmen, aufladen und
fachgerecht entsorgen. Eine eventuell erforderliche
Verfüllung ist in den EP einzukalkulieren wird
gesondert vergütet.
Menge: 5,000 m3

**1.01.4.020 Betonplatten in Sand-/Kalk-/Zementmörtel verlegt aufnehmen, entsorgen**
Betonplatten und Betonpflaster verschiedener Größen und
Dicken, in Sand-, Kalk- oder Zementmörtelbett verlegt,
einschließlich Sand- oder Mörtelbett, aufnehmen,
aufladen und fachgerecht entsorgen.
Menge: 100,000 m2

**1.01.4.030 Tiefbordsteine aufnehmen, abfahren.**
Tiefbordsteine jeder Art und Größe, in Beton versetzt,
einschl. Betonfundament aufnehmen bzw. abbrechen und
die Aufbruchmaterialien gemäß Vorbemerkungen entsorgen.
Menge: 100,000 m

**1.01.4.040 ungeb. Oberbau, Auffüllungen u. Boden m. min. Fremdbestandteilen lösen**
Ungebundenen Straßenoberbau, Auffüllungen aus
mineralischen Stoffen und Böden mit mineralischen
Fremdbestandteilen im Bereich von Fahrbahnen,
Parkstreifen, Geh- und Radwegen in einer vorgefundenen
Dicke von ca. 40 bis 55 cm profilgemäß lösen und auf
LKW aufladen bzw. in Container füllen, anschließend
abfahren und entsorgen.

Die Abfuhr und fachgerechte Entsorgung sind
einzurechnen und werden nicht gesondert vergütet.
Abgerechnet wir nach festem Aushubvolumen.
Separat aufgenommenen Oberflächenbefestigungen wie z.
B. Asphaltbefestigungen, Pflaster- oder Plattenbeläge,
Bord- steine und Rinnenbahnen u. dgl.) sind von der
Kubatur der gelösten Masse abzuziehen.
Menge: 45,000 m3

##### Untertitel 1.01.5 PARKPLATZ HAUS 22

**1.01.5.010 Betonpflaster aufnehmen, lagern.**
Betonpflaster in Sand-/ oder
Brechsandsplittgemischbettung verlegt, aufnehmen,
säubern und nach Angabe lagern.
Den Abfall gemäß Vorbemerkungen entsorgen.
Menge: 40,000 m2

**1.01.5.020 Tiefbordsteine aufnehmen, lagern.**
Tiefbordsteine jeder Art und Größe, in Beton versetzt,
einschl. Beton aufnehmen. Brauchbare Tiefborde nach
Angabe lagern. Das Betonfundament abbrechen.
Die Aufbruchmaterialien gemäß Vorbemerkungen entsorgen.
Menge: 15,000 m

**1.01.5.030 Ungebundene Tragschicht im Kanalgraben aufnehmen, lagern**
Schottertrag- und Frostschutzschicht, im Bestand bis 45
cm dick, im Kanalgraben aufbrechen, laden und seitlich
lagern.

Anmerkung:
Bei Mehr- oder Minderstärken wird die Menge
proportional berechnet.
Menge: 20,000 m3

#### Titel 1.02 ENTWÄSSERUNGSARBEITEN

##### Untertitel 1.02.1 ROHRGRABENAUSHUB

*Hinweis*
Es ist anzustreben, dass so viel wie möglich des
ausgehobenen Bodens (Homogenbereiche 1-3) für den
Wiedereinbau im Bereich der Gräben verwendet wird.

Nicht aufzubereitender oder belasteter Boden ist durch
den AN fachgerecht zu entsorgen. Als Ersatzmaterial ist
Grubenkies anzuliefern und einzubauen.

**1.02.1.010 Bodenaushub/-verfüllung Kanalgräben und Schächte, Homogenbereich 1**
Boden nach DIN 18300 Homogenbereich 1 (Auffüllungen,
UL, SU, SE) ab ca. 0,35 m Tiefe für die Baugruben des
Kanalbaus nach den in der  Kanalplanung vorgegebenen
lichten Ausschachtungsbreiten lösen und ausheben.

Aushub, soweit zur Verfüllung geeignet auf einer
Lagerfläche innerhalb des Baugebietes zwischenlagern.
Bei der Zwischenlagerung des Bodens ist darauf zu
achten, dass der Boden vor Durchfeuchtung geschützt
wird. Die Mehrkosten für Transport und Zwischenlagerung
werden nicht gesondert vergütet. Nach Verlegen der
Leitungen in Gräben einbaufähigen bzw. aufbereiteten
Boden einbauen und verdichten.

Die Grabensohle ist profilgemäß und nach DIN EN 1610
herzustellen. Einzukalkulieren ist zusätzlich der für
den Verbau erforderliche Mehraushub sowie die ca. 20 cm
starke Bodenaustauschschicht unter der Rohrbettung. Der
zusätzliche Bodenaushub zum Bodenaustausch unter dem
Kanal ist in diese Position einzurechnen.

Überschüssiger Boden und Boden der nicht mehr
einbaufähig ist (LAGA-Zuordnungswert >Z1.1), ist durch
den AN ordnungsgemäß zu entsorgen. Die Entsorgung ist
in den EP einzurechnen.
Ab 01. August 2023 gilt die Ersatzbaustoffverordnung.
Nach "Anlage 3 - Gleichwertigkeit von Materialklassen"
zur Übergangsregelung der Bezirksregierungen Arnsberg,
Detmold, Düsseldorf, Köln und Münster vom 26.10.2022
kann Bodenmaterial übergangsweise wiefolgt
klassifiziert werden:

Bodenmaterial Wiedereinbauklasse Z0, TR Boden, 2004
(Z0) entspricht nach Ersatzbaustoffverordnung
"Bodenmaterial oder Baggergut der Klasse 0".
(BM-0/BG-0)

Bodenmaterial Wiedereinbauklasse Z1, TR Boden, 2004
(Z1.1) entspricht nach Ersatzbaustoffverordnung
"Bodenmaterial oder Baggergut der Klasse F0*.
(BM-F0*/BG-F0*)

Die Änderungen durch die Ersatzbaustoffverordnung sind
bei der Kalkulation zu berücksichtigen und in diese
Position einzupreisen.

Zu beachten sind die Angaben im Bodengutachten des
Büros Böcke, 2021.
Menge: 850,000 m3

**1.02.1.020 Bodenaushub/-verfüllung Kanalgräben und Schächte, Homogenbereich 2**
Boden nach DIN 18300 Homogenbereich 2
(Hochflutablagerungen, UL, SU,SE) ab ca. 1,50 m Tiefe
für die Baugruben des Kanalbaus nach den in der
Kanalplanung  vorgegebenen lichten
Ausschachtungsbreiten lösen und ausheben.
Aushub, soweit zur Verfüllung geeignet auf einer
Lagerfläche innerhalb des Baugebietes zwischenlagern.
Bei der Zwischenlagerung des Bodens ist darauf zu
achten, dass der Boden vor Durchfeuchtung geschützt
wird. Die Mehrkosten für Transport und Zwischenlagerung
werden nicht gesondert vergütet. Nach Verlegen der
Leitungen in Gräben einbaufähigen bzw. aufbereiteten
Boden einbauen und verdichten.

Die Grabensohle ist profilgemäß und nach DIN EN 1610
herzustellen. Einzukalkulieren ist zusätzlich der für
den Verbau erforderliche Mehraushub sowie die ca. 20 cm
starke Bodenaustauschschicht unter der Rohrbettung. Der
zusätzliche Bodenaushub zum Bodenaustausch unter dem
Kanal ist in diese Position einzurechnen.

Überschüssiger Boden und Boden der nicht mehr
einbaufähig ist (LAGA-Zuordnungswert >Z1.1), ist durch
den AN ordnungsgemäß zu entsorgen. Die Entsorgung ist
in den EP einzurechnen.

Ab 01. August 2023 gilt die Ersatzbaustoffverordnung.
Nach "Anlage 3 - Gleichwertigkeit von Materialklassen"
zur Übergangsregelung der Bezirksregierungen Arnsberg,
Detmold, Düsseldorf, Köln und Münster vom 26.10.2022
kann Bodenmaterial übergangsweise wiefolgt
klassifiziert werden:

Bodenmaterial Wiedereinbauklasse Z0, TR Boden, 2004
(Z0) entspricht nach Ersatzbaustoffverordnung
"Bodenmaterial oder Baggergut der Klasse 0".
(BM-0/BG-0)

Bodenmaterial Wiedereinbauklasse Z1, TR Boden, 2004
(Z1.1) entspricht nach Ersatzbaustoffverordnung
"Bodenmaterial oder Baggergut der Klasse F0*.
(BM-F0*/BG-F0*)

Die Änderungen durch die Ersatzbaustoffverordnung sind
bei der Kalkulation zu berücksichtigen und in diese
Position einzupreisen.

Zu beachten sind die Angaben im Bodengutachten des
Büros Böcke, 2021.
Menge: 200,000 m3

**1.02.1.030 Bodenaushub/-verfüllung Kanalgräben und Schächte, Homogenbereich 3**
Boden nach DIN 18300 Homogenbereich 3
(Terrassenablagerungen, SE, SW) ab ca. 2,30 m Tiefe für
die Baugruben des Kanalbaus nach den in der
Kanalplanung vorgegebenen lichten Ausschachtungsbreiten
lösen und ausheben.
Aushub, soweit zur Verfüllung geeignet auf einer
Lagerfläche innerhalb des Baugebietes zwischenlagern.
Bei der Zwischenlagerung des Bodens ist darauf zu
achten, dass der Boden vor Durchfeuchtung geschützt
wird. Die Mehrkosten für Transport und Zwischenlagerung
werden nicht gesondert vergütet. Nach Verlegen der
Leitungen in Gräben einbaufähigen bzw. aufbereiteten
Boden einbauen und verdichten.

Die Grabensohle ist profilgemäß und nach DIN EN 1610
herzustellen. Einzukalkulieren ist zusätzlich der für
den Verbau erforderliche Mehraushub sowie die ca. 20 cm
starke Bodenaustauschschicht unter der Rohrbettung. Der
zusätzliche Bodenaushub zum Bodenaustausch unter dem
Kanal ist in diese Position einzurechnen.

Überschüssiger Boden und Boden der nicht mehr
einbaufähig ist (LAGA-Zuordnungswert >Z1.1), ist durch
den AN ordnungsgemäß zu entsorgen. Die Entsorgung ist
in den EP einzurechnen.

Ab 01. August 2023 gilt die Ersatzbaustoffverordnung.
Nach "Anlage 3 - Gleichwertigkeit von Materialklassen"
zur Übergangsregelung der Bezirksregierungen Arnsberg,
Detmold, Düsseldorf, Köln und Münster vom 26.10.2022
kann Bodenmaterial übergangsweise wiefolgt
klassifiziert werden:

Bodenmaterial Wiedereinbauklasse Z0, TR Boden, 2004
(Z0) entspricht nach Ersatzbaustoffverordnung
"Bodenmaterial oder Baggergut der Klasse 0".
(BM-0/BG-0)

Bodenmaterial Wiedereinbauklasse Z1, TR Boden, 2004
(Z1.1) entspricht nach Ersatzbaustoffverordnung
"Bodenmaterial oder Baggergut der Klasse F0*.
(BM-F0*/BG-F0*)

Die Änderungen durch die Ersatzbaustoffverordnung sind
bei der Kalkulation zu berücksichtigen und in diese
Position einzupreisen.

Zu beachten sind die Angaben im Bodengutachten des
Büros Böcke, 2021.
Menge: 60,000 m3

**1.02.1.040 Aushubmaterial gem. LAGA-Zuordnungswert Z 1.1 entsorgen -Zulage-**
In der Baugrube vorgefundenes belastetes Aushubmaterial
zur Abfuhr verladen, abtransportieren und auf einer
zugelassenen Deponie ordnungsgemäß entsorgen.
LAGA- Zuordnungswert:  Z 1.1., LAGA-Richtlinie (siehe
Bodengutachten)
Abgerechnet wird nach Wiegekarten.

Belasteter Boden der nicht mehr einbaufähig ist, ist
durch den AN auf eine geeignete Deponie / Annahmestelle
abzufahren. Diese ist dem AG mit der Angebotsabgabe
mitzuteilen. Die hierfür erforderlichen Genehmigungen
sind vorzulegen. Die Kosten für Bodenlängstransporte,
Zwischenlagerung auf den vom AN zu stellenden Flächen
sowie die Entsorgungskosten sind in diese Position
einzurechnen. Der Boden ist vor der Entsorgung zu
entwässern. Die Zusatzkosten sind in den EP
einzurechnen. Der Transport von breiigen und flüssigen
Materialien, die auf eine unzureichende Entwässerung
des Sohlsediments zurückzuführen ist, wird nicht
gesondert vergütet.
Ab 01. August 2023 gilt die Ersatzbaustoffverordnung.
Nach "Anlage 3 - Gleichwertigkeit von Materialklassen"
zur Übergangsregelung der Bezirksregierungen Arnsberg,
Detmold, Düsseldorf, Köln und Münster vom 26.10.2022
kann Bodenmaterial übergangsweise wiefolgt
klassifiziert werden:

Bodenmaterial Wiedereinbauklasse Z0, TR Boden, 2004
(Z0) entspricht nach Ersatzbaustoffverordnung
"Bodenmaterial oder Baggergut der Klasse 0".
(BM-0/BG-0)

Bodenmaterial Wiedereinbauklasse Z1, TR Boden, 2004
(Z1.1) entspricht nach Ersatzbaustoffverordnung
"Bodenmaterial oder Baggergut der Klasse F0*.
(BM-F0*/BG-F0*)

Die Änderungen durch die Ersatzbaustoffverordnung sind
bei der Kalkilation zu berücksichtigen und in diese
Position einzupreisen.

Zu beachten sind die Angaben im Bodengutachten des
Büros Böcke aus dem Jahr 2021.

Zulage zur Position Bodenaushub
Menge: 400,000 m3

**1.02.1.050 Kiessand/Schotter als Sohlverbesserung liefern und einbauen -Zulage-**
Kiessand/Schotter als Sohlverbesserung liefern, in
voller Breite der Baugrubensohle einbauen und
verdichten. Verwendung, Stärke und Körnung nach
Abstimmung mit der Bauüberwachung. Einbau in Rohrgräben
und Baugruben zur Verbesserung der Tragfähigkeit der
Rohrgraben- bzw. Baugrubensohle.
Material = Gebrochene Mineralstoffe oder Kiessand mit
Gütenachweis, 0/32, abgerechnet wird nach
Einbauprofilen.
Tiefe bis ca. 0,2 m unter Rohrauflager
Dichte: 2,1 t/m3
Erforderlicher Mehrstärken nur nach Rücksprache und auf
Anweisung des AG.

Die zusätzlich notwendigen Verbauflächen werden in der
entsprechenden Hauptposition der Verbauleistungen
verrechnet. In dieser Position sind jedoch zusätzliche
Aufwendungen einzurechnen, die aus der nachträglichen
Verlängerung des Verbaus resultieren.

Wiegescheine sind dem AG zur Kontrolle vorzulegen.

Als Zulage zur Position "Bodenaushub/-verfüllung
Kanalgräben und Schächte"
Menge: 120,000 m3

**1.02.1.060 Natursand für Leitungszone des Kanals liefern und einbauen -Zulage-**
Natursand liefern und in Rohrgräben und Baugruben in
der Leitungszone lagenweise einbauen und verdichten.
Die DIN EN 1610, die ZTV-E und das Merkblatt für die
Verfüllung von Rohrleitungsgräben sind zu beachten.
Abweichend von der DIN 18300 erfolgt das Aufmaß nach
verdichteter Masse von Mitte Schachtdeckel bis Mitte
Schachtdeckel. Der Mehreinbau im Bereich der Schächte
und Bauwerke wird nicht besonders vergütet, die
Verdrängung durch Schächte nicht abgezogen. Dies ist
bei der Preisbildung zu berücksichtigen.
Material: Kies/Sand Gemisch 0/16
Dicke der unteren Bettungsschicht mind. 0,10 m
Dicke der Abdeckung 0,30 m
Dichte 2,0 t/m3
Ausführung der Bettung DIN EN 1610 Typ 1,
Auflagerwinkel 120°

Abrechnung erfolgt über Wiegescheine. Wiegescheine sind
dem AG zur Kontrolle vorzulegen.

Als Zulage zur Position "Bodenaushub/-verfüllung
Kanalgräben und Schächte"
Menge: 229,475 m3

**1.02.1.070 Grubenkies als Ersatzboden liefern und einbauen -Zulage-**
Grubenkies als Ersatz für nicht mehr verwendungsfähigen
Boden der Rohrgräben und Gräben der Anschlußleitungen
liefern, einbauen und verdichten.
Der ungeeignete Boden ist durch den AN ordnungsgemäß zu
entsorgen.
Abgerechnet wird der eingebrachte Grubenkies im
verdichteten Zustand in der vorgeschriebenen
Baugrubenbreite.

Als Zulage zur Position "Bodenaushub/-verfüllung
Kanalgräben und Schächte"
Menge: 100,000 m3

**1.02.1.080 Bodenverfestigung mit Kalk**
Bodenverfestigung mit Fräse, mittels beimengen von
Weisstückkalk 2/5 mm, staubarm,  fachgerecht
herstellen.
Die Verarbeitungshinweise des Herstellers sind zu
beachten.
Dies ist in den EP einzukalkulieren. Verfestigungstiefe
nach örtlichen Erfordernissen.
Menge: 10,000 m3

**1.02.1.090 Einsatz von Saugbagger in Wurzelnähe Baßfeldshof 22**
Einsatz von Saugbagger in Wurzelnähe, dient dem Schutz
und Erhalt der betroffenen Bäume, Saugbaggereinsatz zur
Absaugung von gelöstem Erdmaterial, im Rahmen von
analverlegearbeiten einschließlich fachmännischer
Bedienung.
Menge: 10,000 Std.

**1.02.1.100 Handschachtung in Wurzelnähe**
Handschachtung in Wurzelnähe, fachmännischer
Handaus-hub im Bereich der betroffenen Baumwurzeln;
Zulage zu Bodenposition im Bereich von Baumwurzeln,
Aushubtiefe bis 3,00 m, profilgrecht lösen. Arbeiten
von Hand ausführen im Bereich von Baumwurzeln.
Menge: 12,500 m3

##### Untertitel 1.02.2 KREUZUNGEN MIT VERSORGUNGSLEITUNGEN

*Hinweis*
Abrechnung:
Abgerechnet wird die Länge vom Eintritt des
Hindernisses in die Baugrube bis zum Austritt aus der
Baugrube.
Mehrere, parallel laufende Hindernisse, bis zu einem
lichten Abstand von 100 cm, werden als Einheit
betrachtet.
Abgerechnet wird der in der Haltung gewählte Verbau bis
2,00 m Tiefe unter Geländeoberkannte. Beim Einsatz von
Großflächen- bzw. Stahlplattenverbau werden die Flächen
von Ende Verbausystem bis maximal 30 cm vor dem
Hinderniss, z.B. mit Kanaldielen, verbaut. Die
Abrechnung erfolgt über die entsprechend Position des
gewählten Verbaus.
Unterhalb von 2,00 m Tiefe unter Geländeoberkante wird
der Verbau mit der tatsächlichen Breite, jedoch
höchstens 0,30 m rechts und links des Hindernisses, bis
zur Baugrubensohle vergütet.
Unterhalb von 2,00 m Tiefe unter Geländeoberkante wird
Handschachtung mit der tatsächlichen Verbaubreite,
jedoch höchstens 0,30 m rechts und links des
Hindernisses, bis zur Baugrubensohle vergütet.

Einzurechnen sind:
Orten der Leitungen mittels Suchbaugrube.
Beachtung der Vorschriften, der einzelnen
Versorgungs-träger.
Behinderung und Erschwernisse beim Aushub.
Behinderung und Erschwernisse beim Abbruch der
Kanalrohre.
Handschachtung bis 3,00 m Tiefe unter
Geländeoberkannte.
Behinderungen und Erschwernisse beim Verbau.
Alle Aussparungen müssen den örtlichen Gegebenheiten
entsprechend verbaut bzw. gesichert werden.
Verlorener Verbau.
Behinderungen und Erschwernisse bei der Rohrverlegung.
Längstransport der Rohre.
Behinderung und Erschwernisse bei der Wiederverfüllung
und Verdichtung.
Fachgerechte Sicherung der Versorgungsleitungen.
Meldung der Freilegung und der Wiederverfüllung der
Versorgungsleitung dem Versorgungsträger.
Wiederverfüllung  und Verdichtung der Baugrube bis 0,80
m um die Versorgungsleitung herum, einschließlich
Lieferung des Sandes 0/4.

**1.02.2.010 Suchgraben zum Feststellen von Leitungen, Versorger, o.ä. herstellen**
Aushubmaterial von Suchgräben für vorh.
Hausanschluss-stutzen, Versorgungsleitungen, o.ä.
ausheben, zur Wiederverwendung seitlich lagern und nach
Beendigung der Suche wieder einbauen und verdichten.
Nicht geeignetes Material ist zu entsorgen und durch
Füllboden zu ersetzen.
Erdarbeiten in Maschinen- und Handarbeit ausführen.
Oberflächenbefestigungen aufnehmen und wiedereinbauen
werden als Zulage gesondert vergütet.
Verbau ab 1,25 m Suchgrabentiefe und Wasserhaltung,
soweit erforderlich, werden in entsprechender Position
gesondert vergütet.
Die Grabentiefe wird gerechnet ab OK Gelände oder
Straße unter Abzug der Oberflächenbefestigung, des
Oberbodens bzw. ab OK des vorhandenen Planums.
Suchschachtung wird nur nach Anordnung der
Bauüberwachung vergütet und sind durch Fotos zu
dokumentieren.
Menge: 10,000 m3

**1.02.2.020 Kreuzende Versorgungsleitungen, Hindernisbreite m bis 0,30 m**
Kreuzungen des neuen Kanals  mit den vorhandenen
Versorgungsleitungen aller Art. In diese Position sind
alle Erschwernisse und Nebenleistungen einzurechnen,
die bei der Kreuzung entstehen.
Als Zulage zum Aushub, Verbau und Rohrverlegung.
Für eine Hindernisbreite bis 0,30 m
Menge: 20,000 m

**1.02.2.030 Kabel und Leerrohre sichern**
In Baugruben angetroffene Kabel, Leerrohre und
Kabelformsteine von Hand freilegen, unterfangen,
während der Bauzeit nach den Kabelschutzbestimmungen
sichern und bei Verfüllung sowie Verdichtung der
Baugrube fachgerecht unter Anleitung der
Kabeleigentümer in ein Sandbett mit Kabelabdecksteinen
wieder verlegen.

Alle sich ergebenden Arbeitserschwernisse, auch bei
Verlegung der Entwässerungsleitungen und zusätzliche
notwendige Materialien, die sich durch das
Vorhandensein des Kabels oder Leerrohres ergeben, sind
mit einzukalkulieren.

Ebenso sind mit dieser Position sämtliche Erschwernisse
beim Verbau abgegolten. Abrechnungslänge ist die
entsprechende Grabenbreite.

Bei mehreren Kabeln bzw. Leerohren nebeneinander mit
einem Abstand untereinander von weniger als 30 cm und
einer Gesamtbreite bis 1,00 m wird nur ein
Kabel/Leerrohr vergütet.
Menge: 20,000 m

##### Untertitel 1.02.3 ROHRGRABENVERBAU

**1.02.3.010 Einfachgleitschienenverbau herstellen, vorhalten und zurückbauen**
Verbau der Rohr-und Leitungsgräben und Baugruben nach
statischen, konstruktiven und hydrologischen
Erfordernissen als Verkleidung und zur Stützung des
Erdkörpers einschließlich erforderlicher
Eckausbildungen, Veran-kerungen, Aussteifungen
Kopfverbau, usw. nach DIN 18303 fortschreitend mit dem
Bodenaushub oder nach dem Bodenaushub herstellen,
aussteifen und wieder ausbauen.

Art des Verbaus: für Gräben und Schachtbaugruben bis
max. 4,00 m Breite, mit in Schienen zwangsgeführten
Verbauplatten bzw. Kanaldielen einbringen, vorhalten
und wieder beseitigen. Der Verbau erfolgt im
sogenannten Absenkverfahren. Die Verbaustärke wird
beidseitig mit je 19,00 cm zur Abrechnung der
Baugrubenbreiten zu Grunde gelegt.

Die Hinweise im beigefügten Bodengutachten sind
unbedingt zu beachten!
Ein statischer Nachweis für die gewählte Verbauart ist
mit Baubeginn vorzulegen (entfällt bei zugelassenen
Verbauelementen). Liegt dieser nicht vor, darf mit den
Arbeiten nicht begonnen werden!

In der Nähe von Bauwerken, Leitungen, Kabeln, Dränen
und Kanälen müssen die Arbeiten mit der erforderlichen
Vorsicht ausgeführt werden. Kosten für die Maßnahmen
zur Feststellung der Lage und zur Anpassung des Verbaus
bei Hindernissen, Leitungen, Kabeln, Dränen, Kanälen
und dgl. sind in diese Position einzurechnen und werden
nicht gesondert vergütet.
Unterhalb von Leitungs- und Kabelkreuzungen ist ein
entsprechender Holzdielenverbau vorzusehen; diese
Bereiche werden übermessen und nicht gesondert
vergütet.

Verbau vorhalten, ein-/ausbauen, umsetzen und von der
Baustelle entfernen.

Abgerechnet wird abweichend von DIN 18303 von Mitte
Schacht(deckel) bis Mitte Schacht und von Oberkante
Gelände bzw. Planum bis zur Rohrgrabensohle, jedoch nur
die tatsächlich verkleidete Fläche. Die
Verbauüberstände nach DIN 18303 und die erforderlichen
Einbindetiefen und erforderlicher Kopfverbau sind
einzukalkulieren. Der Verbau für die Schachtbaugruben
ist einzukalkulieren, Schachtdurchmesser DN 1000 - DN
1200.

Baugrubentiefe bis 4,0 m

Ggf. notwendiger Verbau von Anschlussleitungen wird in
gesonderter Position verrechnet.
Menge: 2800,000 m2

##### Untertitel 1.02.4 WASSERHALTUNGSARBEITEN

**1.02.4.010 Offene Wasserhaltung gem. DIN 18305**
Offene Wasserhaltung zum Freihalten der langgestreckten
Baugrube und Gräben von Bodenwasser nach geologischen
und hydraulischen Erfordernissen zum schadlosen
Ableiten des geförderten Wassers durchführen. Inkl.
Wasserhaltung in Einzelbaugruben.
Anlage betriebsbereit aufbauen, vorhalten, betreiben
und abbauen. Erforderliche Erdarbeiten,
Wasserfassungen, Zu- und Ableitungen, Sand- und
Schlammfänge,
Reserveeinrichtungen (ausgenommen Notstromanlage) sowie
Umbauen bzw. Umsetzen der Anlage entsprechend der vom
AN gewählten Haltungslängen werden nicht gesondert
vergütet.
Baugrube für Leitungsgraben mit Schächten.
Die Abrechnung erfolgt nach tatsächlich durchgeführter
Wasserhaltung im Leitungsgraben nach lfdm., gemessen in
der Grabenachse. Bei Doppelgräben wird nur der
tieferliegende Graben vergütet.
Förderdurchfluss je m Baugrube über 10 bis 15 m3/h,
geodätische Förderhöhe ab Baugrubensohle bis 4,00 m.
Ableitung nach Wahl des AN zum Vorfluter herstellen.
Entfernung zum Vorfluter max. 200 m, Vorfluter =
Rohrleitung/ Schacht.
Menge: 700,000 m

##### Untertitel 1.02.5 ROHRVERLEGEARBEITEN

**1.02.5.010 PVC-U Rohre DN/OD 160 SW liefern und verlegen**
Muffenlose Kunststoffrohre DN/OD 160 (160x5,5mm) aus
PVC-U, vollwandig, nicht kerngeschäumt, wandverstärkt,
Ringsteifigkeit nach ISO 9969 mind. 12kN/m2,
glattwandig, mit DIBT-Zulassung Nr. Z-42.1-309, inkl.
der für die fachgerechte Verlegung erforderlichen
Doppelmuffen mit innenliegendem Steg und zwei
Dichtungen einschl. der erforderlichen Form-, Paß- und
Gelenkstücke an den  Schächten liefern, transportieren
und höhen- und fluchtgerecht auf statischem Auflager
gem. DIN 4033 und ZTVE verlegen.
Die Verlegevorschriften der Hersteller sind zu
beachten.
Max. Scheitelüberdeckung: 3,00 m

Kennzeichnung: SCHMUTZWASSER

Farbe: braun (RAL 8011)

Baulängen: 0,5m, 1,5m, 3m und 6m, System HS-S der Fa.
Funke Kunststoffe o. glw. Überdeckung: 0,5-6.0m, SLW60,
Einbaubedingungen u. Bodenkennwerte nach DIN EN 1610,
sowie entsprechend der statischen Berechnung, liefern
und verlegen.

Die Verlegevorschriften des Herstellers sind zu
beachten.

Die Rohre sind von Schmutz und Sand zu säubern und nach
Angabe der Bauleitung im vorgeschriebenen Gefälle zu
ver- legen. Die Grabensohle und die Rohrbettung sind
nach den Vorgaben der DIN EN 1610 herzustellen.
Abweichend von der DIN EN 1610 dürfen für die
Verfüllung der Leitungszone Materialien mit Größtkorn
0/32mm in gebrochener oder runder Form verwendet
werden. Die Verdichtung der oberen Bettungsschicht,
sowie der Rohrabdeckung darf nach einem vereinfachten
Verfahren durchgeführt werden (siehe Verlegeanleitung
des Herstellers).
Menge: 200,000 m

**1.02.5.020 Formteile für DN/OD 160 SW liefern und verlegen -Zulage-**
Formteile für DN/OD 160 für Schmutzwasserkanal in den
Privatstraßen liefern und einbauen (Muffen, Stutzen,
Bögen, Reduzierstücke, Abzweige, Verschlußteller usw.).

Als Zulage zur Rohrverlegeposition
Menge: 20,000 St

**1.02.5.030 PVC-U Rohre DN/OD 200 SW liefern und verlegen**
Muffenlose Kunststoffrohre DN/OD 200 (200x8,2mm) aus
PVC-U, vollwandig, nicht kerngeschäumt, wandverstärkt,
Ringsteifigkeit nach ISO 9969 mind. 12kN/m2,
glattwandig, mit DIBT-Zulassung Nr. Z-42.1-309, inkl.
der für die fachgerechte Verlegung erforderlichen
Doppelmuffen mit innenliegendem Steg und zwei
Dichtungen einschl. der erforderlichen Form-, Paß- und
Gelenkstücke an den  Schächten liefern, transportieren
und höhen- und fluchtgerecht auf statischem Auflager
gem. DIN 4033 und ZTVE verlegen.
Die Verlegevorschriften der Hersteller sind zu
beachten.
Max. Scheitelüberdeckung: 3,00 m

Kennzeichnung: SCHMUTZWASSER

Farbe: braun (RAL 8011)

Baulängen: 0,5m, 1,5m, 3m und 6m, System HS-S der Fa.
Funke Kunststoffe o. glw. Überdeckung: 0,5-6.0m, SLW60,
Einbaubedingungen u. Bodenkennwerte nach DIN EN 1610,
sowie entsprechend der statischen Berechnung, liefern
und verlegen.

Die Verlegevorschriften des Herstellers sind zu
beachten.

Die Rohre sind von Schmutz und Sand zu säubern und nach
Angabe der Bauleitung im vorgeschriebenen Gefälle zu
ver- legen. Die Grabensohle und die Rohrbettung sind
nach den Vorgaben der DIN EN 1610 herzustellen.
Abweichend von der DIN EN 1610 dürfen für die
Verfüllung der Leitungszone Materialien mit Größtkorn
0/32mm in gebrochener oder runder Form verwendet
werden. Die Verdichtung der oberen Bettungsschicht,
sowie der Rohrabdeckung darf nach einem vereinfachten
Verfahren durchgeführt werden (siehe Verlegeanleitung
des Herstellers).
Menge: 160,000 m

**1.02.5.040 Formteile für DN/OD 200 SW liefern und verlegen -Zulage-**
Formteile für DN/OD 200 für Schmutzwasserkanal in den
Privatstraßen liefern und einbauen (Muffen, Stutzen,
Bögen, Reduzierstücke, Abzweige, Verschlußteller usw.).

Als Zulage zur Rohrverlegeposition
Menge: 20,000 St

**1.02.5.050 PVC-U Rohre DN/OD 200 RW für RW-Leitungen liefern und verlegen**
Muffenlose Kunststoffrohre DN/OD 200 (200x8,2mm) aus
PVC-U, vollwandig, nicht kerngeschäumt, wandverstärkt,
Ringsteifigkeit nach ISO 9969 mind. 12kN/m2,
glattwandig, mit DIBT-Zulassung Nr. Z-42.1-309, inkl.
der für die  fachgerechte Verlegung erforderlichen
Doppelmuffen mit innenliegendem Steg und zwei
Dichtungen einschl. der erforderlichen Form-, Paß- und
Gelenkstücke an den Schächten liefern, transportieren
und höhen- und fluchtgerecht auf statischem Auflager
gem. DIN 4033 und ZTVE verlegen.
Die Verlegevorschriften der Hersteller sind zu
beachten.
Max. Scheitelüberdeckung: 2,00 m

Kennzeichnung: REGENWASSER

Farbe: blau (RAL 5015)

Baulängen: 0,5m, 1,5m, 3m und 6m, System HS-S der Fa.
Funke Kunststoffe o. glw. Überdeckung: 0,5-6.0m, SLW60,
Einbaubedingungen u. Bodenkennwerte nach DIN EN 1610,
sowie entsprechend der statischen Berechnung, liefern
und verlegen.

Die Verlegevorschriften des Herstellers sind zu
beachten.

Die Rohre sind von Schmutz und Sand zu säubern und nach
Angabe der Bauleitung im vorgeschriebenen Gefälle zu
ver- legen. Die Grabensohle und die Rohrbettung sind
nach den Vorgaben der DIN EN 1610 herzustellen.
Abweichend von der DIN EN 1610 dürfen für die
Verfüllung der Leitungszone Materialien mit Größtkorn
0/32mm in gebrochener oder runder Form verwendet
werden. Die Verdichtung der oberen Bettungsschicht,
sowie der Rohrabdeckung darf nach einem vereinfachten
Verfahren durchgeführt werden (siehe Verlegeanleitung
des Herstellers).
Menge: 250,000 m

**1.02.5.060 Formteile für DN/OD 200 RW liefern und verlegen -Zulage-**
Formteile für DN/OD 200 (200x8,2mm) für
Regenwasserkanal in den Privatstraßen liefern und
einbauen (Muffen, Stutzen, Bögen, Reduzierstücke,
Abzweige, Verschlußteller usw.).
Als Zulage zur Rohrverlegeposition
Menge: 25,000 St

##### Untertitel 1.02.6 FERTIGTEILSCHÄCHTE

**1.02.6.010 Schacht lichte Weite 1,00 m, Beton, T 1,78m (S1)**
Schacht aus Beton, DIN EN 1917, DN 1000, liefern und
fachgerecht einbauen. Der Einbau erfolgt einschließlich
aller Erd- und Nebenarbeiten.

Detail können der beiliegenden Schachtzeichnung
entnommen werden: Schacht S1

Schachthöhe: 1,78 m bis Sohle
Wandung: 12cm
Schachtbauwerk bestehend aus:
Bodenteil DN 1000 / 600  (Maße der Sohlplatten- und
Wanddicken variiren werksweise) mit Ein- und Ausgang
siehe Plan
Zuläufe / Abläufe sind entsprechend der Schachtliste zu
berücksichtigen
Schachtring DN 1000 / 500
Schachtkonus DN 1000 / 625 / 350
Ausgleichsringen
Schachtabdeckung Kl. D, Meierguss (Art-Nr.114211 o.
glw.), Kl. D 400 EN 124 mit passendem Schmutzfänger
(verzinkt) nach DIN 1221

Details siehe Schachtdetailliste/Zeichnungen

Zur Liefer- und  Leistungserbringung sind die aktuell
gültigen Fassungen der entsprechenden DIN-Normen zu
berücksichtigen.
Menge: 1,000 St

**1.02.6.020 Schacht lichte Weite 1,00 m, Beton, T 1,69 m (S2)**
Schacht aus Beton, DIN EN 1917, DN 1000, liefern und
fachgerecht einbauen. Der Einbau erfolgt einschließlich
aller Erd- und Nebenarbeiten.

Detail können der beiliegenden Schachtliste entnommen
werden: Schacht S2

Schachthöhe: 1,69 m bis Sohle
Wandung: 12cm
Schachtbauwerk bestehend aus:
Bodenteil DN 1000 / 600  (Maße der Sohlplatten- und
Wanddicken variiren werksweise) mit Ein- und Ausgang
siehe Plan
Zuläufe / Abläufe sind entsprechend der Schachtliste zu
berücksichtigen
Schachtring DN 1000 / 500
Schachtkonus DN 1000 / 625 / 350
Ausgleichsringen
Schachtabdeckung Kl. D, Meierguss (Art-Nr.114211 o.
glw.), Kl. D 400 EN 124 mit passendem Schmutzfänger
(verzinkt) nach DIN 1221

Details siehe Schachtdetailliste/Zeichnungen

Zur Liefer- und  Leistungserbringung sind die aktuell
gültigen Fassungen der entsprechenden DIN-Normen zu
berücksichtigen.
Menge: 1,000 St

**1.02.6.030 Schacht lichte Weite 1,00 m, Beton, T 1,65 m (S3)**
Schacht aus Beton, DIN EN 1917, DN 1000, liefern und
fachgerecht einbauen. Der Einbau erfolgt einschließlich
aller Erd- und Nebenarbeiten.

Detail können der beiliegenden Schachtliste entnommen
werden: Schacht S3

Schachthöhe: 1,65 m bis Sohle
Wandung: 12cm
Schachtbauwerk bestehend aus:
Bodenteil DN 1000 / 700  (Maße der Sohlplatten- und
Wanddicken variiren werksweise) mit Ein- und Ausgang
siehe Plan
Zuläufe / Abläufe sind entsprechend der Schachtliste zu
berücksichtigen
Schachtkonus DN 1000 / 625 / 600
Ausgleichsringen
Schachtabdeckung Kl. D, Meierguss (Art-Nr.114211 o.
glw.), Kl. D 400 EN 124 mit passendem Schmutzfänger
(verzinkt) nach DIN 1221

Details siehe Schachtdetailliste/Zeichnungen

Zur Liefer- und  Leistungserbringung sind die aktuell
gültigen Fassungen der entsprechenden DIN-Normen zu
berücksichtigen.
Menge: 1,000 St

**1.02.6.040 Schacht lichte Weite 1,00 m, Beton, T 1,57 m (S4)**
Schacht aus Beton, DIN EN 1917, DN 1000, liefern und
fachgerecht einbauen. Der Einbau erfolgt einschließlich
aller Erd- und Nebenarbeiten.

Detail können der beiliegenden Schachtliste entnommen
werden: Schacht S4

Schachthöhe: 1,57 m bis Sohle
Wandung: 12cm
Schachtbauwerk bestehend aus:
Bodenteil DN 1000 / 700  (Maße der Sohlplatten- und
Wanddicken variiren werksweise) mit Ein- und Ausgang
siehe Plan
Zuläufe / Abläufe sind entsprechend der Schachtliste zu
berücksichtigen
Schachtkonus DN 1000 / 625 / 600
Ausgleichsringen
Schachtabdeckung Kl. D, Meierguss (Art-Nr.114211 o.
glw.), Kl. D 400 EN 124 mit passendem Schmutzfänger
(verzinkt) nach DIN 1221

Details siehe Schachtdetailliste/Zeichnungen

Zur Liefer- und  Leistungserbringung sind die aktuell
gültigen Fassungen der entsprechenden DIN-Normen zu
berücksichtigen.
Menge: 1,000 St

**1.02.6.050 Schacht lichte Weite 1,00 m, Beton, T 1,87 m (S5)**
Schacht aus Beton, DIN EN 1917, DN 1000, liefern und
fachgerecht einbauen. Der Einbau erfolgt einschließlich
aller Erd- und Nebenarbeiten.

Detail können der beiliegenden Schachtliste entnommen
werden: Schacht S5

Schachthöhe: 1,87 m bis Sohle
Wandung: 12cm
Schachtbauwerk bestehend aus:
Bodenteil DN 1000 / 700  (Maße der Sohlplatten- und
Wanddicken variiren werksweise) mit Ein- und Ausgang
siehe Plan
Zuläufe / Abläufe sind entsprechend der Schachtliste zu
berücksichtigen
Schachtring DN 1000 / 500
Schachtkonus DN 1000 / 625 / 350
Ausgleichsringen
Schachtabdeckung Kl. D, Meierguss (Art-Nr.114211 o.
glw.), Kl. D 400 EN 124 mit passendem Schmutzfänger
(verzinkt) nach DIN 1221

Details siehe Schachtdetailliste/Zeichnungen

Zur Liefer- und  Leistungserbringung sind die aktuell
gültigen Fassungen der entsprechenden DIN-Normen zu
berücksichtigen.
Menge: 1,000 St

**1.02.6.060 Schacht lichte Weite 1,00 m, Beton, T 1,98 m (S6)**
Schacht aus Beton, DIN EN 1917, DN 1000, liefern und
fachgerecht einbauen. Der Einbau erfolgt einschließlich
aller Erd- und Nebenarbeiten.

Detail können der beiliegenden Schachtliste entnommen
werden: Schacht S6

Schachthöhe: 1,98 m bis Sohle
Wandung: 12cm
Schachtbauwerk bestehend aus:
Bodenteil DN 1000 / 600  (Maße der Sohlplatten- und
Wanddicken variiren werksweise) mit Ein- und Ausgang
siehe Plan
Zuläufe / Abläufe sind entsprechend der Schachtliste zu
berücksichtigen
Schachtring DN 1000 / 500
Schachtkonus DN 1000 / 625 / 600
Ausgleichsringen
Schachtabdeckung Kl. D, Meierguss (Art-Nr.114211 o.
glw.), Kl. D 400 EN 124 mit passendem Schmutzfänger
(verzinkt) nach DIN 1221

Details siehe Schachtdetailliste/Zeichnungen

Zur Liefer- und  Leistungserbringung sind die aktuell
gültigen Fassungen der entsprechenden DIN-Normen zu
berücksichtigen.
Menge: 1,000 St

**1.02.6.070 Schacht lichte Weite 0,60 m, T 1,00 bis 2,5 m**
Revisionsschacht aus PVC-KG, DN 600,
liefern und fachgerecht einbauen. Der Einbau erfolgt
einschließlich aller Erd- und Nebenarbeiten.
Schachthöhe: bis 2,5m
Schachtbauwerk bestehend aus:
Schachtboden DN 600  mit
Ein- und Ausgang bis DN 200

Steigrohr DN 600 Länge 100mm
Teleskopabdeckung DN 625 Belastungsklasse B

Zur Liefer- und  Leistungserbringung sind die aktuell
gültigen Fassungen der entsprechenden DIN-Normen zu
berücksichtigen.
Menge: 21,000 St

#### Titel 1.03 RIGOLEN

*Hinweis*
Die Aushubmengen sind in der Position
"Rohrgrabenaushub" enthalten.

**1.03.010 Feinplanum für Rigolen**
Feinplanum für Rigolenfläche herstellen.
Zulässige Abweichung von der Ebenheit 2 cm.
Menge: 60,000 m2

**1.03.020 Grundelement aus PP zum Bau von Halb- und Vollblöcken für die Regenwasserversickerung**
Grundelement für Füllkörper aus PP die vor Ort zu Halb-
und Vollblöcken zusammengesetzt werden.

Technischen Daten:
  Abmessungen: LxBxH = 80x80x33cm
  Material: Polypropylen PP (zu 100% recycelbar)
  Farbe: schwarz
  Gewicht: 9 kg
  Speicherkoeffizient 96% rarr; 406 Liter netto
  95% rarr; 213 Liter netto

Technische Merkmale:

  Mit Schwerlastverkehr (SLW 60) bei fachgerechtem
Straßenaufbau befahrbar
  Einsetzbar für die Versickerung (DWA-A 138)
  Von der Lagenanzahl unabhängige Kurz- und
Langzeitdruckfestigkeit
  Mit nachgewiesener Langzeitbelastbarkeit für min. 50
  Jahre Lebensdauer

Anwendung:
Zum Bau kiesfreier Rigolen zur Versickerung von
Regenwasser in Verbindung mit Spezialvlies RigoFlor,
QuadroControl ST-S Inspektionsschacht und weiterem
Zubehör.

Liefern und fachgerecht nach Einbauanleitung des
Herstellers einbauen.

Hersteller: FRÄNKISCHE
System: Rigofill ST-S
oder gleichwertig
Menge: 168,000 Stk

**1.03.030 Seitenwandgitter aus PP mit Abmessungen L/B/H = 80/66/3 cm**
Seitenwandgitter aus PP mit den Maßen L/B/T = 80/66/3
cm, für die Montage am Vollblock

Lieferung und Montage des Seitenwandgitters mit
Anschlussmöglichkeit für Vollwandrohre DN/OD 110, 125,
160, 200, 250, 270, 315, 400 und 500 zum Verschließen
der äußeren Seitenwände des Systems.

Seitenwandgitter ST-S
System: Rigofill ST-S
FRÄNKISCHE oder gleichwertig
Menge: 80,000 Stk

**1.03.040 Blockverbinder für einlagigen Einbau**
Blockverbinder für einlagigen Einbau

Blockverbinder zur Ausrichtung und Lagesicherung
liefern und einbauen.

Hersteller: FRÄNKISCHE
System: Rigofill
Produkt: Blockverbinder einlagig
oder gleichwertig
Menge: 150,000 Stk

**1.03.050 Multifunktionaler Systemschacht aus PP für Behälter aus Füllkörpern, Bauhöhe = 0,66 m**
Multifunktionaler Systemschacht aus PP für Behälter aus
Füllkörpern, Bauhöhe = 0,66 m, an beliebiger Position
in das Blockraster integrierbar, für Zulaufanschluss
und Entlüftung sowie zur Kontrolle und Wartung der
Anlage.

Technischen Daten:
  Abmessungen: LxBxH = 80x80x66 cm
  Material: Polypropylen PP (zu 100% recycelbar)
  Farbe: schwarz
  Speicherkoeffizient: 95% (406 Liter netto)
  Gewicht: 20 kg

Technische Merkmale:
  Stapelbar, auf Palette gelagert, für den optimalen
 Transport, Lagerung und Handling auf der Baustelle
  Mit durchgehenden, kreuzförmig angeordneten
Inspektionskanal, ausgelegt für den Einsatz von
selbstfahrenden Kamerawagen für Rohre ab DN200
  Offenes Schachtdesign mit großzügiger
Inspektionsöffnung (L/B = 380/380 mm) ermöglicht  die
Kontrolle der versickerungswirksamen  Außenflächen
sowie allen statisch relevanten  Tragelementen im
Inneren der Blockstruktur
  Glatte Tunnelsohle mit Anfahrschrägen zur
ruckelfreien Führung des Kamerawagens
  Metallfrei
  Mit Schwerlastverkehr (SLW 60) bei fachgerechtem
Straßenaufbau befahrbar
  Einsetzbar für die Versickerung (DWA-A 138)

Bestehend aus:
  1x Grundelement
  1x Schachtelement
  1x Konus
  1x Dichtring

Anwendung:
Zum Bau kiesfreier Rigolen zur Versickerung von
Regenwasser in Verbindung mit Spezialvlies RigoFlor,
Rigofill Füllkörpern und weiterem Zubehör.

Liefern und fachgerecht nach Einbauanleitung des
Herstellers einbauen.

Hersteller: FRÄNKISCHE
System: QuadroControl ST-S 1
oder gleichwertig
Menge: 6,000 Stk

**1.03.060 Schachtaufsetzrohr DA 600, Verbundrohrbauweise, mit Zulauf DN 200, Baulänge 1,00 m**
Schachtaufsetzrohr DA 600, Verbundrohrbauweise, mit
Zulauf DN 200, Baulänge 1,00 m

Technische Daten und Merkmale:
  Schachtaufsetzrohr als Verbundrohr nach DIN EN
13476-3 DN/ID 600 aus PP, Ringsteifigkeit SN 8 gem.
  DIN EN ISO 9969, tatsächlicher zugesicherter
Mindestwert 10 kN/m²,
  Nachweis der Hochdruckspülbarkeit nach DIN 19523
(Spülstrahlleistungsdichte 1.110 W/mm²)
  Schachtaufsetzrohr außen schwarz, innen gelb für
  optimierte Inspizierbarkeit
  Leichtes Schachtaufsetzrohr zum optimalen Handling
 auf der Baustelle
  Durch Ablängen individuelle Höhenanpassung auf der
  Baustelle
  Optimale Verbindungstechnik und Montage mittels
Doppelsteckmuffe DN 600, aus PP und Dichtringen  DN
600 aus EPDM gemäß DIN EN 681 (DIN 4060)

liefern, auf planmäßige Höhe kürzen und einbauen.

Hersteller: FRÄNKISCHE
Produkt: Schachtaufsetzrohr mit Zulauf DN 200
oder gleichwertig
Menge: 6,000 Stk

**1.03.070 Abdichtungsprofil für oberes Schachtaufsetzrohrende DA 600**
Abdichtungsprofil für oberes Schachtaufsetzrohrende DA
600

Abdichtungsprofil als oberer Abschluss des
Schachtaufsetz-rohrs zur Abdichtung des Ringraums
zwischen Schachtaufsetzrohr und Betonauflagerring,
liefern und einbauen.

Hersteller: FRÄNKISCHE
Produkt: DOM-Dichtring
oder gleichwertig
Menge: 6,000 Stk

**1.03.080 Feststoffsammler DA 600**
Feststoffsammler DA 600

Feststoffsammler, zur Verhinderung von Schmutzeintrag
bei Ausführung der Schachtabdeckung mit
Ventilationsöffnungen bzw. Einlaufrost LW 610 liefern
und einbauen.

Hersteller: FRÄNKISCHE
Produkt: Feststoffsammler DA 600
oder gleichwertig
Menge: 6,000 Stk

**1.03.090 Schachtabdeckung Klasse B mit Lüftungsöffnungen, Lichte Weite 610 mm**
Schachtabdeckung Klasse B, mit Lüftungsöffnungen,
Lichte Weite 610 mm einschließlich Rahmen liefern und
einbauen.
Menge: 6,000 Stk

**1.03.100 Betonauflagering nach DIN 4034, Bauhöhe 60 mm**
Betonauflagering nach DIN 4034, Bauhöhe 60 mm

Betonauflagerring liefern und auf Schottersohle
einbauen.
Menge: 6,000 Stk

**1.03.110 Rigolenvlies, Breite 4 m, L = 25 m**
Rigolenvlies, Breite 4 m, L = 25 m

Spezifiziertes Rigolenvlies, mechanisch verfestigt und
thermisch behandelt, CE-zertifiziert nach DIN EN 13252
(CE-Nr. 0799-CPR-55), mit hoher Sicherheit gegen innere
und äußere Kolmation und zur langfristigen
Aufrechterhaltung der Filterfunktion, Material PP,
Flächengewicht 200 g/m², Dicke >= 2 mm,
Geotextilrobustheitsklasse 3,  Stempeldurchdrück-kraft
2,0 KN, Charakteristische Öffnungsweite 0,08 mm,
Wasserdurchlässigkeit 90 l/sm², liefern und fachgerecht
nach Planung einbauen.

Anwendung:
Spezialvlies für Versickerungsanlagen, als
Filterstabile Trennschicht zwischen Kiespackung und
anstehendem Boden bzw. Verfüllmaterial; an Stoßstellen
ausreichende Überlappung herstellen (mind. 30 cm).

Hersteller: FRÄNKISCHE
System: MuriPipe
Produkt: RigoFlor
oder gleichwertig
Menge: 250,000 m

#### Titel 1.04 MULDEN-RIGOLEN

*Hinweis*
Die Aushubmengen für Oberboden und anstehenden Boden
sind in der Position "Rohrgrabenaushub" bzw.
"Oberbodenabtrag" enthalten.

**1.04.010 Feinplanum für Mulden-Rigole**
Feinplanum für Muldenrigolenfläche herstellen.
Zulässige Abweichung von der Ebenheit 2 cm.
Menge: 350,000 m2

**1.04.020 Oberboden bauseits gelagert 25 cm dick andecken**
Bauseits gelagerter Oberboden -DIN 18320-  von Miete
abheben, zur Mulden-Rigole transportieren und nach
Fertigstellung der Mulden-Rigole gleichmäßig im Bereich
der Sohle und der Böschung in einer Dicke von 25 cm
andecken.
Entfernung innerhalb des Baugebiets 150 m.
Menge: 120,000 m3

**1.04.030 Oberboden liefern und 25 cm dick andecken**
*** Bedarfsposition ohne GB
unbelasteten Oberboden liefern und in einer Dicke von
25 cm andecken im Bereich der Sohle und
Böschungsflächen. Der Herkunftsnachweis ist vor Einbau
der örtlichen Bauleitung vorzulegen.
Menge: 5,000 m3

**1.04.040 Graben aus Kleinpflastersteinen 10/10/10 herstellen incl. liefern**
Im Bereich des Rohrauslasses und des Zuflusses
(oberflächig in Mulden-Rigole) Graben aus
Kleinpflastersteinen 10/10/10 auf Betonfundament (Dicke
10 min) herstellen.
Inclusive aller Lieferungen, Materialien, Erdarbeiten
und Nebenarbeiten.
Menge: 25,000 m2

**1.04.050 Feinplanum für Rasenfläche**
Feinplanum für Rasenfläche herstellen.
Zulässige Abweichung von der Ebenheit 2 cm, Anschlüsse
an Kanten, Wege- und Platzbeläge oberflächengleich,
Steine von mehr als 2 cm Durchmesser und schwer
verrottbare Pflanzenteile ablesen, Unkräuter und
sonstigen Unrat aufnehmen und gemäß Vorbemerkungen
entsorgen.
Menge: 350,000 m2

**1.04.060 Raseneinsaat nach DIN 18917, hier: Sickerrasen**
Raseneinsaat nach DIN 18917, hier: Sickerrasenflächen
im Bereich der Mulden-Rigole 4. Grassamen einsäen,
einigeln und abwalzen, in zwei gekreuzten
Arbeitsgängen.
Zulässige Abweichung von der Sollhöhe: 2 cm Anschlüße
an befestigten Flächen u.ä. sind 2 cm tiefer als die
Belagsoberkante herzustellen.
Einsaatmenge:  20 g/qm
Typ: JUWILA -HESA Sickerrasen 7301 (oder gleichwertig)
Menge: 350,000 m2

**1.04.070 Trenn- und Filtervlies aus PP**
Geotextil, bestehend aus einem mechanisch verfestigtem
Geotextil mit CE-Kennzeichnung, Fasern aus PP,
charakteristische Öffnungsweite: 100 µm,
Wasserdurchlässigkeit: 0,115 m/s,
Geotextilrobustheitsklasse 3, mind. 400 g/m²,
Stempeldurchdrückkraft: 1650 N, liefern und in
Kombination mit Kies nach Einbauanleitung des
Herstellers verlegen.

Das Vlies sollte die Kiesfüllung komplett umschließen.

Die Verlegevorschriften des Herstellers sind zu
beachten.
Menge: 550,000 m2

**1.04.080 Kies 08/32 liefern & einbauen**
Kies (rundkorn) aus natürlichen Gesteinskörnungen
liefern und als Rigolenkörperfüllmaterial einbauen.
Menge: 90,000 m3

#### Titel 1.05 KANAL-TV UND DICHTHEITSPRÜFUNGEN

**1.05.010 Dichtheitsprüfung Leitung mit Wasser oder Luft DN 150**
Durchführen einer Dichtheitsprüfung, mit Wasser oder
Luft, DN 150, einschließlich aller erforderlichen
Anlagen und Abdichtungen. Abschnittsweise Prüfung, nach
Leitungstrasse.
Zur Liefer- und  Leistungserbringung sind die aktuell
gültigen Fassungen der entsprechenden DIN-Normen zu
berücksichtigen.
Menge: 190,000 m

**1.05.020 Dichtheitsprüfung Leitung mit Wasser oder Luft DN 200**
Durchführen einer Dichtheitsprüfung, mit Wasser oder
Luft, DN 200, einschließlich aller erforderlichen
Anlagen und Abdichtungen. Abschnittsweise Prüfung, nach
Leitungstrasse.
Zur Liefer- und  Leistungserbringung sind die aktuell
gültigen Fassungen der entsprechenden DIN-Normen zu
berücksichtigen.
Menge: 410,000 m

**1.05.030 Kanal-TV**
Befahrung von Haltungen mittels Satellitenkamera

Die Kamerabefahrung ist gemäß dem Merkblatt der
Abwassertechnischen Vereinigung ATV M 143, Teil 2,
sowie dem Merkblatt der DWA- M 149, Teil 2, in der
jeweils aktuellen Fassung durchzuführen. USB-Stick und
Dateien  sind mit Ort der Maßnahme, Datum und
Kennzeichnung der Baumaßnahme zu beschriften und mit
Label zu versehen. Für jeden befahrene Haltung ist eine
separate Dokumentation  zu führen. Die Lage vom
Hauptkanal ist festzuhalten. Die Kosten hierfür sind in
diese Position einzurechnen. Die Inspektionsdaten sind
nach der aktuellen Schnittstelle Isybau abzuspeichern.
Aufzeichnen des Zustandes der Haltungen. Einschließlich
Gestellung und Einsatz aller dafür erforderlichen
Geräte, Materialien, Personal und Nebenarbeiten.
Geprüft werden die neu hergestellten Haltungen.

Haltungen: DN 150 und 200
Menge: 600,000 m

**1.05.040 Rohrreinigung der Leitungen**
Reinigung der Haltungen und Schächte inklusive aller
benötigten Gerätschaften und Maschinen (z.B.
Hochdruckreinigung mit geeignetem Saug-/Spülwagen).

Haltungen: DN 150 und 200
Menge: 600,000 m

#### Titel 1.06 BESTANDSPLÄNE ENTWÄSSERUNG

**1.06.010 Bestandspläne, Vermessungs- und Absteckungsarbeiten**
Bestandspläne und Einmessung

Vermessungsarbeiten, Absteckungsarbeiten und
Bestandsunterlagen in 1-facher Ausfertigung auf Papier
und digital herstellen und dem Auftraggeber übergeben.
Der AN erhält vom AG Planunterlagen im Maßstab 1:1000
bis 25 entsprechend den vorliegenden
Ausführungszeichnungen.

Der AG steckt die Bauachsen, die Zwangspunkte und
Bauwerke, in Abstimmung mit dem AN und der Bauleitung
ab.
Zur Abrechnung und zur Kontrolle der Ausführung sind
die Kanäle, Leitungen und Bauwerke, vom AN einzumessen.
Die Einmessung hat auf UTM zu erfolgen. Die Unterlagen
sind digital (DWG-Format) zu erstellen. Auf Grundlage
der Einmessung sind Bestands- und
Abrechnungszeichnungen nach DIN 2425, Teil 4, Lagepläne
M = 1:250, Längsschnitte M = 1:200/100 usw.
aufzustellen. Die Pläne haben folgende Angaben zu
enthalten:
Schachtnummern gem. Ausführungszeichnungen
Haltungslänge in m
Fließrichtung durch Pfeil
Sohlgefälle in Promille
Höhenkoordinaten der Schachtdeckelmitten sowie der
Rohrsohlen bezogen auf NN
Rohrmaterial und Querschnittsabmessungen
Darstellung und Einmessung der Sinkkastenanschlüsse
Menge: 1,000 psch

#### Titel 1.07 VERSORGERARBEITEN

*Hinweis*
Der AN für die Erschließungsarbeiten, führt die
Erdarbeiten für die Versorgungsträger  aus. Dies ist
aus Gründen der Gewährleistungsansprüche sinnvoll.
Außerdem ist somit gewährleitstet, dass kein
zusätzlicher Erdbauunternehmer im Bereich der Baustelle
tätig wird und dadurch Behinderungen und
Zeitverzögerungen in der Ausführung der Arbeiten
entstehen.

Es ist geplant, Versorgungsmedien (Wasser, Strom,
Telekom, Internet, Beleuchtung usw.) in einem
gemeinsamen Graben zu verlegen.

Die Leitungstrassen sind möglichst in großen
Abschnitten offen zu halten, sodass die
Verbindungsstellen der jeweiligen Versorger minimiert
werden. Dieser zusätzliche Aufwand ist in den EP
einzukalkulieren.

Das Verlegen von Trassenwarnband für die
Versorgungsleitungen ist in den EP mit
einzukalkulieren, die Lieferung erfolgt durch die
Versorger.

Die Koordinierung für die Einmessung der verlegten
Versorgungsleitungen obliegt dem AN - Tiefbau. Der
Aufwand ist in den EP einzukalkulieren.

Zur Sicherung der Leitung ist es notwendig, die
Verfüllung in mehreren Teilabschnitten vorzunehmen.

Nachweis der erforderlichen Verdichtung bzw.
Standfestigkeit durch geotechnische Nachweise
(Plattendruckversuch / Sondierung / Proktordichte)
je Einbaulage / Planum ist einzukalkulieren.

Die Lieferscheine für die Rohrummantelung und
Sandauflager (Haltener Sand) sind geordnet der
örtlichen Bauleitung und den jeweiligen Versorgerträger
in Kopie zu übergeben.

**1.07.010 Bodenaushub für Versorgerleitungen, einschl. Verbau und Wasserhaltung**
Boden für Leitungsgräben ausheben. hier: Aushub für
Versorgerleitungen. Einschließlich Verbau und
Wasserhaltung.
Der erfordeliche Mehraufwand für Handschachtung etc.
ist ebenfalls in den EP einzurechnen.

Boden des Homogenbereichs 1. Baugrube für Einzelgräben.
Baugrubentiefe bis ca. 1,5 m.

Aushub, soweit zur Verfüllung geeignet auf einer
Lagerfläche innerhalb des Baugebietes zwischenlagern.
Bei der Zwischenlagerung des Bodens ist darauf zu
achten, dass der Boden vor Durchfeuchtung geschützt
wird. Die Mehrkosten für Transport und Zwischenlagerung
werden nicht gesondert vergütet. Nach Verlegen der
Leitungen in Gräben einbaufähigen Boden einbauen und
verdichten. Überschüssigen Boden und Boden der nicht
mehr einbaufähig ist, ist durch den AN ordnungsgemäß zu
entsorgen

Die Abrechnung erfolgt nach festgelegten Breiten.
Menge: 400,000 m3

**1.07.020 Natursand für Leitungszone des Kanals liefern und einbauen -Zulage-**
Natursand liefern und in Rohrgräben und Baugruben in
der Leitungszone lagenweise einbauen und verdichten.
Die DIN EN 1610, die ZTV-E und das Merkblatt für die
Verfüllung von Rohrleitungsgräben sind zu beachten.

Material: Kies/Sand Gemisch 0/16
Dicke der unteren Bettungsschicht mind. 0,10 m
Dicke der Abdeckung 0,30 m
Dichte 2,0 t/m3
Ausführung der Bettung DIN EN 1610 Typ 1,
Auflagerwinkel 120°

Abrechnung erfolgt über Wiegescheine.
Wiegescheine sind dem AG zur Kontrolle vorzulegen.

Als Zulage
Menge: 200,000 m3

**1.07.030 Leerrohr mit Zugdraht für E-Ladesäulen liefern und verlegen**
Flexibles Kabelschutzrohr als Ringware in
Verbundrohrbauweise (außen gewellt mit Innenrohr) gemäß

DIN EN 61386-24 mit Muffe (sanddichte Ausführung).
für Außenbeleuchtung und Ladesäulen
Material:  PE
Nennweiten:  DN 40
Druckfestigkeitsklasse: 450
flexibel, mit Einzugsschnur/ Zugdraht, halogenfrei
liefern und fachgerecht verlegen.
Menge: 300,000 m

#### Titel 1.08 OBERFLÄCHENHERSTELLUNG BAUSTRAßE FINAL STRAßE

**1.08.010 Erdplanum herstellen zur Aufnahme der Fahrbahn**
Erdplanum zur Aufnahme des Fahrbahndeckenaufbau in
vorgeschriebenem Quer- und Längsgefälle planeben auf
der stationierten Baustelle herstellen und bis zur
Standfestigkeit verdichten. Es ist darauf zu achten,
dass in das fertiggestellte Planum keine Fahrzeuge
hineinfahren. Kurz vor dem Aufbringen der
Frostschutzschicht ist aufgeweichter Boden zu entfernen
und durch trockenes Material kostenlos und
profilgerecht zu ersetzen. Die Höhentoleranz und das
Quergefälle des Bodenplanums ist gem. ZTVE-StB
einzuhalten.
Max. Abweichung von der Sollhöhe +3/-3 cm.
Verformungsmodul = 45 MN/m2
Menge: 2050,000 m2

**1.08.020 Frostschutzschicht herstellen, d = 0,36 m Fahrbahn**
Schottertragschicht als Frostschutzschicht/Tragschicht
liefern,  herstellen und verdichten. In
Verkehrsflächen und Nebenanlagen der Belastungsklassen
1,0.
Abrechnungsbreite gem. Aufmaß. Mehraufbruch bedingt
durch unsachgemäße Verbauarbeiten gehen zu Lasten des
AN. Einbau lagenweise.
Verformungsmodul EV2 auf der Oberfläche FSS min. 120
MN/m².
Einbaugewicht verdichtet 2,2 t/m3; Einbaudicke 36 cm
Baustoffgemisch Schotter- 0/45;
Menge: 1650,000 TO

**1.08.030 Schottertragschicht herstellen, d = 0,20 m Fahrbahn**
Schottertragschicht liefern,  herstellen und
verdichten. In Verkehrsflächen und Nebenanlagen der
Belastungsklassen 1,0.
Abrechnungsbreite gem. Aufmaß. Mehraufbruch bedingt
durch unsachgemäße Verbauarbeiten gehen zu Lasten des
AN. Einbau lagenweise.
Verformungsmodul EV2 auf der Oberfläche STS min. 150
MN/m².
Einbaugewicht verdichtet 2,2 t/m3; Einbaudicke 20 cm
Baustoffgemisch Schotter- 0/45;
Menge: 950,000 TO

**1.08.040 Asphalttragschicht, AC 16 T N, d = 6 cm als Baustraße herstellen**
Asphalttragschicht aus Asphaltmischgut AC 16 T N als
Baustraße herstellen. In Verkehrsflächen (Baustraße)
der Belastungsklasse Bk 0,3.
Bindemittel = 70/100.
Einbaudicke = 6 cm
Einbaudichte: gem. Eignungsprüfung
Die Verwendung von RC-Aspahlt ist möglich, solange
hiervon keine Verunreinigungen für den Untergrund
ausgehen und eine vergleichbare Belastbarkeit gegeben
ist.

Die Eignungsprüfung ist vor Einbau dem AG vorzulegen.
Die Anlieferung von der Asphaltmischgutanlage zur
Baustelle hat in Thermobehältern zu erfolgen.

Einbau  in gesamter Straßenbreite.
Menge: 2050,000 m2

**1.08.050 Verwallung aus bituminösem Material zur Wasserführung herstellen**
Wasserführung als Wall 0,2 m breit und 0,1 m hoch an
der tieferliegenden Seite der bituminösen Baustrasse
von Hand aufbringen und abstampfen. Material wie vor.
Einschließlich Lieferung aller erforderlicher
Materialien in fertiger Arbeit.
Menge: 250,000 m

**1.08.060 Zulage, Asphalteinbau in Handeinbau**
Zulage zu den Asphalteinbaupositionen. Einbau von
Asphalt, versch. Sorten per Hand in Kleinflächen.
Menge: 20,000 m2

**1.08.070 Anschluss mit Fugenband herstellen**
Anschluss an bestehende Decke oder Bauteil in der Dicke
der Asphalttragdeckschicht mit anschmelzbarem Fugenband
herstellen.
Das Abstemmen der nach dem Fräsen verbleibenden
Fugenkante ist in die Position mit einzukalkulieren.
Dicke der Asphalttragdeckschicht ca. 12,0 cm.
Breite des Fugenbandes 10 mm.
Höhe 40 mm
Menge: 20,000 m

**1.08.080 Plattendruckversuch statisch**
Stück statische Plattendruckversuche auf gesonderte
Anordnung des AG durch eine staatlich anerkannte
Prüfstelle ausführen lassen. Der Auftragnehmer hat die
Prüfungen rechtzeitig anzumelden, so daß der weitere
Arbeitsablauf auf der Baustelle nicht gestört wird. Der
örtlichen Bauleitung ist der Prüfungstag mitzuteilen.
Eine Durchschrift der Prüfungsergebnisse ist von der
Prüfungsanstalt sofort an den AG abzusenden. Negative
Prüfungen werden nicht bezahlt, die Prüfungen sind nach
Abstellung der negativen Ursachen zu wiederholen.
Maßgebend für die Prüfungen ist das Merkblatt für
bodenphysikalische Prüfungsverfahren.
Die Durchführung dieser Plattendruckversuche entbinden
den AN nicht von der geforderten Eigenüberwachung gem.
ZTVT-Stb Aktuell, die nicht gesondert vergütet werden.
Menge: 5,000 Stck

#### Titel 1.09 OBERFLÄCHENHERSTELLUNG BAUSTRAßE FINAL RASENGITTER. & WEG

**1.09.010 Erdplanum herstellen zur Aufnahme der Fahrbahn**
Erdplanum zur Aufnahme des Fahrbahndeckenaufbau in
vorgeschriebenem Quer- und Längsgefälle planeben auf
der stationierten Baustelle herstellen und bis zur
Standfestigkeit verdichten. Es ist darauf zu achten,
dass in das fertiggestellte Planum keine Fahrzeuge
hineinfahren. Kurz vor dem Aufbringen der
Frostschutzschicht ist aufgeweichter Boden zu entfernen
und durch trockenes Material kostenlos und
profilgerecht zu ersetzen. Die Höhentoleranz und das
Quergefälle des Bodenplanums ist gem. ZTVE-StB
einzuhalten.
Max. Abweichung von der Sollhöhe +3/-3 cm.
Verformungsmodul = 45 MN/m2
Menge: 750,000 m2

**1.09.020 Frostschutzschicht herstellen, d = 0,24 m Fahrbahn**
Schottertragschicht als Frostschutzschicht/Tragschicht
liefern,  herstellen und verdichten. In
Verkehrsflächen und Nebenanlagen der Belastungsklassen
1,0.
Abrechnungsbreite gem. Aufmaß. Mehraufbruch bedingt
durch unsachgemäße Verbauarbeiten gehen zu Lasten des
AN. Einbau lagenweise.
Verformungsmodul EV2 auf der Oberfläche FSS min. 120
MN/m².
Einbaugewicht verdichtet 2,2 t/m3; Einbaudicke 24 cm
Baustoffgemisch Schotter- 0/45;
Menge: 385,000 TO

**1.09.030 Schottertragschicht herstellen, d = 0,15 m Fahrbahn**
Schottertragschicht liefern,  herstellen und
verdichten. In Verkehrsflächen und Nebenanlagen der
Belastungsklassen 1,0.
Abrechnungsbreite gem. Aufmaß. Mehraufbruch bedingt
durch unsachgemäße Verbauarbeiten gehen zu Lasten des
AN. Einbau lagenweise.
Verformungsmodul EV2 auf der Oberfläche STS min. 150
MN/m².
Einbaugewicht verdichtet 2,2 t/m3; Einbaudicke 15 cm
Baustoffgemisch Schotter- 0/45;
Menge: 250,000 TO

**1.09.040 Asphalttragschicht, AC 16 T N, d = 6 cm als Baustraße herstellen**
Asphalttragschicht aus Asphaltmischgut AC 16 T N als
Baustraße herstellen. In Verkehrsflächen (Baustraße)
der Belastungsklasse Bk 0,3.
Bindemittel = 70/100.
Einbaudicke = 6 cm
Einbaudichte: gem. Eignungsprüfung
Die Verwendung von RC-Aspahlt ist möglich, solange
hiervon keine Verunreinigungen für den Untergrund
ausgehen und eine vergleichbare Belastbarkeit gegeben
ist.

Die Eignungsprüfung ist vor Einbau dem AG vorzulegen.
Die Anlieferung von der Asphaltmischgutanlage zur
Baustelle hat in Thermobehältern zu erfolgen.

Einbau  in gesamter Straßenbreite.
Menge: 750,000 m2

#### Titel 1.10 BELEUCHTUNGSARBEITEN

### Bereich 2 2. AUSBAUSTUFE ENDAUSBAU "AM STADTBAD"

#### Titel 2.01 STRASSENENDAUSBAU

##### Untertitel 2.01.1 STRASSENENDAUSBAU

**2.01.1.010 Plattendruckversuch Statisch**
Stück statische Plattendruckversuche auf gesonderte
Anordnung des AG durch eine staatlich anerkannte
Prüfstelle ausführen lassen. Der Auftragnehmer hat die
Prüfungen rechtzeitig anzumelden, so daß der weitere
Arbeitsablauf auf der Baustelle nicht gestört wird. Der
örtlichen Bauleitung ist der Prüfungstag mitzuteilen.
Eine Durchschrift der Prüfungsergebnisse ist von der
Prüfungsanstalt sofort an den AG abzusenden. Negative
Prüfungen werden nicht bezahlt, die Prüfungen sind nach
Abstellung der negativen Ursachen zu wiederholen.
Maßgebend für die Prüfungen ist das Merkblatt für
bodenphysikalische Prüfungsverfahren.
Die Durchführung dieser Plattendruckversuche entbinden
den AN nicht von der geforderten Eigenüberwachung gem.
ZTVT-Stb Aktuell, die nicht gesondert vergütet werden.
Menge: 3,000 Stck

**2.01.1.020 Asphaltdecke fräsen, aufnehmen und entsorgen**
Bituminöse Fahrbahnfläche fräsen, anfallendes Material
aufnehmen und entsorgen. Gefräste Fläche reinigen.
Fläche: bit. Straße und Nebenflächen (Gehweg,
Einfahrten / Zufahrten).
Deckschicht = Asphaltbeton, Frästiefe bis ca. 6 cm.
Es ist auf eine strenge Trennung von sonstigen
Unterbaustoffen zu achten.
Material ist durch den AN ordnungsgemäß von der
Baustelle zu entfernen und einer Wiederverwertung oder
Entsorgung zu zuführen.
Menge: 2800,000 m2

**2.01.1.030 Planum herstellen**
Vorhandene Fahrbahnunterbauflächen aus Schotter,
Hochofenschlacke usw. nach Abtrag der bituminösen
Befestigung verdichten und nachprofilieren, ohne
Lieferung des fehlenden Materials.
Menge: 2800,000 m²

**2.01.1.040 Basamentbahn 16/24(16)/14 Basalt; zweireihig liefern & versetzen**
Pflasterstein 16/24/14 bzw. 16/16/14 aus Basaltsplitt
ohne Vorsatz für zweireihige Abschlussbahn liefern  und
fachgerecht auf einem Kiesbetonfundament versetzen.
Menge: 125,000 m

**2.01.1.050 Beton-Rinnensteine zweizeilig liefern und versetzen**
Beton-Rinnenpflasterstein Maße: 2x16/24/14 bzw.
2x16/16/14
cm grau gem. DIN EN 1340 aus Kiesbeton mit einem
Basaltvorsatz von min. 30 mm Dicke mit Fase frei
Verwendungsstelle liefern und fachgerecht auf einem
Kiesbetonfundament als Randeinfassung bzw.
Entwässerungsrinne an der Pflasterstraßenfläche
zweireihig mit einer Breite von 30 cm versetzen.
Einschließlich aller erforderlicher Materialien.
Menge: 125,000 m

**2.01.1.060 Betonrinne mit Brechsand einschlämmen**
Fugen der Rinne aus Betonsteinen mit Brechsand
einschlämmen und die Steine säubern.
Menge: 125,000 m

**2.01.1.070 Tiefbordstein T 10/30 & Passstücke liefern und setzen**
Tiefbordsteine  TB 10/30 gefertigt nach DIN EN 1340,
Qualität DTI (Querschnitte je nach Typ nach DIN 483
[2004-04]) fachgerecht gemäß DIN 18318 liefern und in
Graden und Kurven versetzen. Der Stein ist höhen- und
fluchtgerecht zu setzen.

Randeinfassungen aus Bord-, Einfassungs- sowie
Pflastersteinen sind auf ein mindestens 20 cm dickes
Fundament mit Rückenstütze aus Beton zu versetzen. Die
Druckfestigkeit des Betons von Fundament und
Rückenstütze am fertigen Bauteil muss mindestens 8,0
N/mm² betragen, bei Bord- oder Einfassungssteinen, die
überfahren werden, 15,0 N/mm².
Produkte aus klimaneutraler Produktion.

Die Rückenstütze ist mit folgenden Breiten in Schalung
herzustellen:
- Einfassungen und Bordsteine mit einer Nennbreite über
80 mm: mindestens 15 cm.

Typ:
Tiefbordsteine gefast: TB 10/30

Farbe: grau

Bordsteine, einschl. Absenk- und Übergangssteine sowie
sämtliche Radien- und Kurvenrandsteine liefern und
setzen. Passstücke sind in den Einheitspreis
einzurechnen.
Die Mehraufwendung für den Aushub der Borde ist im EP
mit einzurechnen und wird nicht gesondert vergütet.
Menge: 950,000 m

**2.01.1.080 Rundbordsteine RB 15/22 & Passstücke liefern & versetzen einschließlich Übergangssteine in Geraden und Kurven versetzen.**
Rundbordsteine  RB 15/22  einschließlich
Übergangssteine liefern und in Geraden und Kurven
versetzen.

Rundbordsteine  RB 15/22 gemäß DIN EN 1340 und DIN 483
einschließlich Übergangssteine für Einfahrten
in Geraden und Kurven auf ein 25 cm dickes
Betonfundament
mit einer 15 cm breiten Rückenstütze
versetzen.
Die Fugen mit einer bituminösen Verfüllmasse
verfugen und glatt streichen.
Die Fugen der Vorder- und Rückflächen sind
hohlfugig glatt herzustellen und sollen 1/2 cm von
der Vorder- und Hinterkante zurückliegen.
Menge: 70,000 m

**2.01.1.090 Bord- und Tiefbordsteine schneiden**
Bordsteine auf Passmaß trennen.
Bordsteine aus Beton DIN 483, H 150 x 300 und R 150 x
220.
Tiefbordsteine aus Beton DIN 483, T 80 x 200, T 80 x
250 und T 100 x 300. Bordsteine unter steter Zugabe von
Wasser schneiden.
Menge: 100,000 St

**2.01.1.100 Bordsteine regulieren**
Bordsteine DIN 483 H 150x300, T 100x300, R 150x220, T
80x250 o.ä. einschließlich Bogensteine höhen- und
fluchtgerecht regulieren.
Bordsteine liegen auf Unterbeton. Bordsteine mit
Zementmörtel unterfüllen.
Rückseite freilegen, säubern und Rückenstütze aus Beton
bis 15 cm breit herstellen.
Bordsteinfugen säubern und verfüllen.
Überschüssigen Boden und Aufbruchgut in Eigentum des AN
übernehmen, von der Baustelle entfernen und einer
Wiederverwertung zuführen.
Menge: 5,000 m

**2.01.1.110 Basamentbahn 16/24(16)/14 Basalt; einreihig liefern & versetzen**
Pflasterstein 16/24/14 bzw. 16/16/14 aus Basaltsplitt
ohne Vorsatz für einreihige Abschlussbahn liefern  und
fachgerecht auf einem Kiesbetonfundament versetzen.
Menge: 950,000 m

**2.01.1.120 Betonsteinpflasterrinne 3- zeilig, 160/ 160/ 140 liefern und setzen**
Rinnensteine/ Rinnenformsteine aus Beton nach DIN EN
1338 liefern und auf ein gemeinsames, 25 cm starkes
Fundament aus Beton C 12/15, höhen- und fluchtgerecht,
inklusive aller erforderlichen Erdarbeiten, versetzen.
Fugen mit 1K Fugenmasse verschließen inkl. Lieferung,
Einbau und Nachbehandlung.
Angaben der DIN 18 318 und ZTV P-StB sind zu beachten.

Rinnenstein der Abmessung:
l 160 mm, b 160 mm, h 140 mm
In Anschlüssen auch:
l 160 mm, b 160 mm, h 140 mm
Breite: 3-zeilig
Nutzfläche: Fahrbahn
Das evtl. Trennen auf Passmaß ist in dierser Position
mit einzukalkulieren.
Verlegeart: Läuferverband mit einer 3- 5 mm Fuge
Menge: 75,000 m

**2.01.1.130 Betonsteinpflasterdecke grau liefern und verlegen - Eingang**
Pflasterstein aus Beton (MultiTec oder gleichwertig)
nach DIN EN 1338,Qualität DI(K) mit
Nocken-Verschiebesicherung, Fase und Vorsatzschicht aus
Natursteinkörnung.

Betonstein-Pflaster als Flächenbefestigung fachgerecht
herstellen. Die Verlegevorschriften des Herstellers und
die Angaben der DIN 18318 sowie der ZTV Pflaster-StB 06
sind zu beachten.

Liefern und in 3-5 cm (verdichteter Zustand)
Bettungsmaterial nach DIN 18318, vorzugsweise in
kornabgestuftem Splittsandgemisch der Körnung 0/5 mm,
fachgerecht verlegen. Die Filterstabilität von Fuge,
Bettung und Tragschicht ist zu gewährleisten.

Die Pflastersteine sind gemäß den Angaben der
Bauleitung nach festgelegten Verlegemustern einzubauen.
Nach dem Verlegen ist in Abständen von 2 m die Fläche
auszurichten und die Rechtwinkligkeit zu überprüfen.

Das Schließen der Fugen muss kontinuierlich mit dem
Fortschreiten des Verlegens mit Fugenmaterial gemäß
DIN 18318 bzw. ZTV Pflaster-StB 06 erfolgen.

Der saubere Pflasterbelag ist bei Steinhöhen bis
einschließlich 10 cm mit einem Flächenrüttler mit einem
Betriebsgewicht von 170 bis 200 kg und einer
Zentrifugalkraft von 20 bis 30 kN bis zur
Standfestigkeit abzurütteln. Bei Steinhöhen über 10 cm
(z.B. Maxi-Coloc) ist der saubere Pflasterbelag mit
einem Flächenrüttler mit einem Betriebsgewicht von 200
bis 300 kg und einer Zentrifugalkraft von 30 bis 60 kN
bis zur Standfestigkeit abzurütteln. Der Belag darf nur
im trockenen Zustand und mit Plattengleitvorrichtung
abgerüttelt werden.

Nach dem Abrütteln sind die Fugen erneut zu schließen.
Hierzu wird das Fugenmaterial unter Wasserzugabe
eingeschlämmt.
Die Leistungen verstehen sich einschließlich aller
erforderlichen Nebenarbeiten. Das Einpassen von Steinen
ist im Einheitspreis einzurechnen.
Menge: 100,000 m2

**2.01.1.140 Betonsteinpflasterdecke grau liefern und verlegen**
MultiTec-Aqua
Pflasterstein aus Beton nach DIN EN 1338,Qualität DI(K)
mit 7 mm Drainfuge, mit angeformten, verschiebesicheren
Verbundabstandhaltern passend zum Multitec System,
R5/2mm gefasten Kanten und einer betonglatten
Oberfläche aus Natursteinkörnungen.
Produkte aus klimaneutraler Produktion.

Kombinierbar mit dem Multitec und Multitec Öko
Pflastersteinen mit KANNtec 10 Verschiebeschutz.

Betonstein-Pflaster als Flächenbefestigung fachgerecht
herstellen. Die Verlegevorschriften des Herstellers
sowie die Angaben der DIN 18318 der ZTV Pflaster-StB 20
und dem Merkblatt für Versickerungsfähige
Verkehrsflächen (MVV) sind zu beachten.

Rastermaße: 20x10cm; Dicke 10 cm

Liefern und in 4 cm (verdichteter Zustand)
Bettungsmaterial Splitt 2/5 mm gemäß dem Prüfzeugnis
,Versickerungsleistung Multitec Aqua" fachgerecht
verlegen. Die Fugen sind mit einem Edelsplitt 1/3 mm zu
schließen. Der Baugrund hat eine Wasserdurchlässigkeit
von kf > 5,4*10-5 m/s aufzuweisen. (Für die Tragschicht
gilt: kf > 5,0*10-5 m/s.).

Die Pflastersteine sind gemäß den Angaben der
Bauleitung nach festgelegten Verlegemustern einzubauen.
Nach dem Verlegen ist in Abständen von 2 m die Fläche
auszurichten und die Rechtwinkligkeit zu überprüfen.
Das Schließen der Fugen muss kontinuierlich mit dem
Fortschreiten des Verlegens beibehalten werden

Der saubere Pflasterbelag ist bei Steinhöhen bis
einschließlich 10 cm mit einem Flächenrüttler mit einem
Betriebsgewicht von 170 bis 200 kg und einer
Zentrifugalkraft von 20 bis 30 kN bis zur
Standfestigkeit abzurütteln. Der Belag darf nur im
trockenen Zustand mit einer Plattengleitvorrichtung
abgerüttelt werden.

Nach dem Abrütteln sind die Fugen erneut zu schließen
und überschüssiges Fugenmaterial unmittelbar zu
entfernen.

Die Leistungen verstehen sich einschließlich aller
erforderlichen Nebenarbeiten. Das Einpassen von Steinen
ist im Einheitspreis einzurechnen.

Die für den Verband erforderlichen "Halbsteine" sind in
den EP mit einzurechnen und werden nicht gesondert
Vergütet.

Herstellung der Bettung = kornabgestuftes
Brechsand-Splitt-Gemisch 2/5 mm,
Material: Basalt,
Dicke im verdichtetem Zustand 4 cm,
Herstellung der Fuge mit Basalt-Edelbrechsand 1/3 mm

Sämtliche Kosten für ein abschließendes Einfegen von
feinkornhaltigem Gemisch 1/3 mm in die Fugen und
nachschlämmen der gesamten Fläche vor unmittelbarer
Fertigstellung der gesamten Baumaßnahme sind im EP
einzurechnen.
Das Fugen- und Bettungsmaterial hat der TL Pflaster-StB
zu entsprechen. Das Liefern, Einbringen und Verdichten
des Fugen- und Bettungsmaterial ist in den EP
einzurechnen.
Eine Eignungsprüfung ist dem AG vorzulegen.
Menge: 2500,000 m2

**2.01.1.150 Betonsteinpflasterdecke anthrazit liefern & verlegen -Stellp.-Trennung**
MultiTec-Aqua

Zur Trennung der Stellplätze

Pflasterstein aus Beton nach DIN EN 1338,Qualität DI(K)
mit 7 mm Drainfuge, mit angeformten, verschiebesicheren
Verbundabstandhaltern passend zum Multitec System,
R5/2mm gefasten Kanten und einer betonglatten
Oberfläche aus Natursteinkörnungen.
Produkte aus klimaneutraler Produktion.

Kombinierbar mit dem Multitec und Multitec Öko
Pflastersteinen mit KANNtec 10 Verschiebeschutz.

Betonstein-Pflaster als Flächenbefestigung fachgerecht
herstellen. Die Verlegevorschriften des Herstellers
sowie die Angaben der DIN 18318 der ZTV Pflaster-StB 20
und dem Merkblatt für Versickerungsfähige
Verkehrsflächen (MVV) sind zu beachten.

Rastermaße: 20x10 cm; cm; Dicke 10 cm

Liefern und in 4 cm (verdichteter Zustand)
Bettungsmaterial Splitt 2/5 mm gemäß dem Prüfzeugnis
,Versickerungsleistung Multitec Aqua" fachgerecht
verlegen. Die Fugen sind mit einem Edelsplitt 1/3 mm zu
schließen. Der Baugrund hat eine Wasserdurchlässigkeit
von kf > 5,4*10-5 m/s aufzuweisen. (Für die Tragschicht
gilt: kf > 5,0*10-5 m/s.).

Die Pflastersteine sind gemäß den Angaben der
Bauleitung nach festgelegten Verlegemustern einzubauen.
Nach dem Verlegen ist in Abständen von 2 m die Fläche
auszurichten und die Rechtwinkligkeit zu überprüfen.
Das Schließen der Fugen muss kontinuierlich mit dem
Fortschreiten des Verlegens beibehalten werden

Der saubere Pflasterbelag ist bei Steinhöhen bis
einschließlich 10 cm mit einem Flächenrüttler mit einem
Betriebsgewicht von 170 bis 200 kg und einer
Zentrifugalkraft von 20 bis 30 kN bis zur
Standfestigkeit abzurütteln. Der Belag darf nur im
trockenen Zustand mit einer Plattengleitvorrichtung
abgerüttelt werden.

Nach dem Abrütteln sind die Fugen erneut zu schließen
und überschüssiges Fugenmaterial unmittelbar zu
entfernen.

Die Leistungen verstehen sich einschließlich aller
erforderlichen Nebenarbeiten. Das Einpassen von Steinen
ist im Einheitspreis einzurechnen.

Die für den Verband erforderlichen "Halbsteine" sind in
den EP mit einzurechnen und werden nicht gesondert
Vergütet.

Herstellung der Bettung = kornabgestuftes
Brechsand-Splitt-Gemisch 2/5 mm,
Material: Basalt,
Dicke im verdichtetem Zustand 4 cm,
Herstellung der Fuge mit Basalt-Edelbrechsand 1/3 mm

Sämtliche Kosten für ein abschließendes Einfegen von
feinkornhaltigem Gemisch 1/3 mm in die Fugen und
nachschlämmen der gesamten Fläche vor unmittelbarer
Fertigstellung der gesamten Baumaßnahme sind im EP
einzurechnen.
Das Fugen- und Bettungsmaterial hat der TL Pflaster-StB
zu entsprechen. Das Liefern, Einbringen und Verdichten
des Fugen- und Bettungsmaterial ist in den EP
einzurechnen.
Eine Eignungsprüfung ist dem AG vorzulegen.
Menge: 110,000 m

**2.01.1.160 Rasengittersteine, 400/600/120mm liefern und verlegen Bettung aus Splitt.**
Rasengittersteine, 400/600/120mm liefern und auf
Splittbettung fachgerecht verlegen

Rasengittersteine, 400/600/120mm,Farbe grau, liefern
gemäß BGB-RiNGB, 400/600/120 mm, Farbe grau,

und in Fahrbahnen, Fahrbahnnebenflächen,
Parkstreifen und Gehwegüberfahrten sowie in Rad-
und Gehwegen oder sonstigen Verkehrsflächen
gemäß ZTV Pflaster-StB und M FP 1
im Verband nach Angabe des Auftraggebers
profilgemäß auf eine 4 cm dicke Bettung
aus Edelsplitt der Körnung 2/5 mm
aus Basalt oder Diabas oder Grauwacke
-im verdichteten Zustand gemessennach Verlegeplan fachgerecht verlegen und
mit einem geeigneten Plattenrüttler
bis zur Standfestigkeit einrütteln.
Die Plattenfugen und Pflanzöffnungen
mit einem wasserdurchlässigen und tragfähigen
Gemisch aus ca. 10 bis 20 % Oberboden,
ca. 40 % Pflastersand (0/2 mm oder 0/4 mm) sowie
ca. 40 bis 50 % Edelsplitt aus Basalt oder Diabas
(1/3 mm oder 2/5 mm) bei trockenem Wetter durch
Einfegen vollständig füllen.
Dem Gemisch einen schnell wirkenden Vorratsdünger (entsprechend 5 g/m2 Reinstickstoff)
beigeben.
Das Abrütteln muss mit einem geeigneten Plattenrüttler beginnend vom Rand zur Mitte hin erfolgen.
Nach dem Abrütteln ist das Verfüllen der Plattenfugen und Pflanzöffnungen bis zum völligen Fugenschluss zu wiederholen.
Die fertigen Flächen abkehren und säubern.
Die Plattenfläche mit 35 g/m2 Rasenmischung
nach DIN 18 917 (Regel-Saatgut- Mischung)
einsäen und abwalzen.
Die Verlegehinweise des Herstellers sind zu
beachten.
Menge: 350,000 m2

**2.01.1.170 Betonpflastersteine nass schneiden, 10 cm**
Pflastersteine aller Art (auch Rasengittersteine) auf
Passmaß durch steter Zugabe von Wasser schneiden,
Material: Beton, Dicke: 10 cm.
Menge: 600,000 m

**2.01.1.180 Straßenkappen anpassen**
Stück Straßenkappen von Versorgungsleitungen und
Hydranten anpassen Straßenkappen freilegen, aufnehmen
und nach Anpassung des Gestänges auf neue Höhe setzen.
Kappen verschiedener Art höher oder  tiefer setzen in
unterschiedlichen Oberflächenbefestigungen. Als
Material sind zum verwendeten Pflaster passende
Formsteine für Hydranten,Wasser- und Schiebrkappen zu
verwenden.
Einschließlich der Lieferung aller Materialien und
Durchführung aller Erd- und Nebenarbeiten.
Menge: 30,000 Stck

**2.01.1.190 Entwässerungsrinne liefern und versetzen**
Entwässerungsrinne ACO DRAIN Multiline Seal in V150S

Entwässerungsrinne Multiline Seal in entsprechend DIN
EN 1433 und DIN 19580, mit integrierter EPDM-Dichtung
zur Ausbildung eines wasserdichten Rinnenstoßes
entsprechend IKT Prüfsiegel D01059, aus frost- und
tausalzbeständigem Polymerbeton, mit integriertem
Kantenschutz aus Stahl verzinkt, mit schraubloser
Sicherheitsarretierung Drainlock, Nennweite 15,0 cm,
Baulänge 100,0 cm, Baubreite 18,5 cm, Bauhöhe 21,0cm
ohne Sohlengefälle, mit fließoptimiertem V-Querschnitt,
mit Ausnehmungen an der Außenwand zur Verankerung im
Fundamentbeton,

Abdeckungen Kl. B125 DIN EN 1433 mit Arretierung
Drainlock als: Längsprofilrost, Stahl verzinkt,
Rutschhemmklasse R11 nach DIN 51130 gemäß BGR 181, Typ
Heelguard mit 8mm Schlitzweite, mit 11mm breiten
durchlaufenden Längsprofilen, Einlaufquerschnitt
687cm²/m, mit Veschiebesicherung, mit von oben nicht
sichtbarer Arretierung, liefern und nach
Einbauanleitung des Herstellers verlegen.
Menge: 25,000 m

##### Untertitel 2.01.2 BESTANDSPLÄNE STRAßENENDAUSBAU

**2.01.2.010 Vermessung, Bestandspläne Straßenbau erstellen**
Vermessung von allen durch den AN hergestellten und
hier ausgeschriebenen Flächen und den
Qualitätsparametern durchführen.

Bestandspläne im Maßstab 1 : 250 fertigen und 1 mal als

farbig angelegten Abzug sowie jeweils einer Datei im
DWG oder DXF-Format und PDF-Format liefern
Der Plan soll den ausgebauten Zustand der Straße im
Lageplan darstellen. Der Plan soll enthalten :
- Katastergrenzen der öffentlichen Verkehrsflächen,
- Straßenachse mit Hauptelementen,
- Längsneigung der Straße,
- wesentliche Breiten der Fahrbahnen, Gehwege und
Parkstreifen,
- wesentliche Radien der Bordsteinführung in den
Einmündungsbereichen,
- Vermaßung  der Grundstückszufahrten,
- Stützmauern mit Höhenangaben über Gelände
- Lage und Höhe der Kanalschachtabdeckungen,
Straßenabläufe und sonstiger Schächte und Einbauten.
- die unterschiedlichen Befestigungsarten sind farbig
zu kennzeichnen.
- Tabelle mit Angaben über den Gesamtaufbau der
einzelnen Befestigungsarten und entsprechenden
Querprofilen
Für die Richtigkeit der Angaben
in den Bestandsplänen haftet der AN und hat diese mit
seiner Unterschrift zu bescheinigen.
Menge: 1,000 psch

### Bereich 3 VERRECHNUNGSSÄTZE / STUNDENLOHNARBEITEN

#### Titel 3.01 STUNDENARBEITEN

**3.01.010 Stundenlohn Vorarbeiter**
*** Bedarfsposition ohne GB
Stundenlohn Vorarbeiter
Für evtl. erforderliche Arbeiten, die nicht im Leistung
sverzeichnis erfaßt sind und gegen Nachweis zur Ausführ
ung kommen, werden wie folgt berechnet: Sämtliche
Aufwendungen für die jeweilige Arbeitskraft, wie der
tatsächliche Lohn mit den Zuschlägen für Gemeinkosten
(Sozialkassenbeiträge, Winterbauumlage u.dgl.).
Lohn- und Gehaltsnebenkosten sowie Überstundenzuschläge
sind einzurechnen. Gesondert verrechnet werden tariflic
he Festlegungen wie Nacht-, Sonntags- und Feiertagsarbe
iten.
Menge: 5,000 h

**3.01.020 Stundenlohn Facharbeiter**
*** Bedarfsposition ohne GB
Stundenlohn Facharbeiter
Für evtl. erforderliche Arbeiten, die nicht im Leistung
sverzeichnis erfaßt sind und gegen Nachweis zur Ausführ
ung kommen, werden wie folgt berechnet: Sämtliche
Aufwendungen für die jeweilige Arbeitskraft, wie der
tatsächliche Lohn mit den Zuschlägen für Gemeinkosten
(Sozialkassenbeiträge, Winterbauumlage u.dgl.).
Lohn- und Gehaltsnebenkosten sowie Überstundenzuschläge
sind einzurechnen. Gesondert verrechnet werden tariflic
he Festlegungen wie Nacht-, Sonntags- und Feiertagsarbe
iten.
Menge: 5,000 h

**3.01.030 Verrechnungssatz für LKW-Kipper 12 t**
*** Bedarfsposition ohne GB
Stundenlohnarbeiten durch Baugeräte auf Anordnung des
AG ausführen.
Der Verrechnungssatz für das jeweilige Gerät umfasst
sämtliche Aufwendungen für den Einsatz, insbesondere
Gerätevorhalte- und Betriebsstoffkosten sowie sämtliche
Zuschläge einschließlich der Kosten für das
Bedienungspersonal.
Der Verrechnungssatz gilt für das zum Zeitpunkt des
Abrufs einsatzbereit auf der Baustelle befindliche
Baugerät.
Vergütet werden die tatsächlich geleisteten
Arbeitsstunden.

LKW-Kipper 12 t
Menge: 5,000 h

**3.01.040 Radlader bis 63 KW (vgl. CAT 908)**
*** Bedarfsposition ohne GB
Radlader bis 63 KW (vgl. CAT 908)
Für evtl. erforderliche Arbeiten, die nicht im Leistung
s-
verzeichnis erfaßt sind und gegen Nachweis zur
Ausführung kommen, werden wie folgt berechnet:
Stundensatz für das Gerät, einschl. der Vorhaltekosten
(Abschreibung und Verzinsung), der Betriebskosten
(Betriebs- u. Wartungsstoffe, Reparaturkosten), der Loh
n-
kosten für das Bedienungspersonal.
Menge: 5,000 h

**3.01.050 Bagger bis 17,9 KW (vgl. CAT 301-7D - 1,9to)**
*** Bedarfsposition ohne GB
Bagger bis 17,9 KW (vgl. CAT 301-7D - 1,9to)
Für evtl. erforderliche Arbeiten, die nicht im Leistung
s-
verzeichnis erfaßt sind und gegen Nachweis zur
Ausführung kommen, werden wie folgt berechnet:
Stundensatz für das Gerät, einschl. der Vorhaltekosten
(Abschreibung und Verzinsung), der Betriebskosten
(Betriebs- u. Wartungsstoffe, Reparaturkosten), der Loh
n-
kosten für das Bedienungspersonal.
Menge: 5,000 h

USt %: 19,00
